# REURB. C/ CANALEJAS EN TRAMO DESDE C/ ARANCES A PLAZA TOROS

- Propiedad del archivo: SOFT S.A.
- Formato: FIEBDC-3/2002
- Programa: Presto 8.7
- Fecha de los precios: 26/10/2017
- Divisa: EUR
- Costes indirectos: 6 %
- Código: FEDER_LAUJAR (15/11/2000)
Importe: 310090.98

## C01 DEMOLICIONES Y MOVIMIENTO DE TIERRAS (03/07/2017)
Importe: 30817.4

**01.001** m2 DESMONTAJE DE ELEMENTOS URBANOS (03/07/2017)
729.3 m2 × 1.33 (1.41 con costes indirectos) = 1028.31
Desmontaje de todos los elementos urbanos que visten la calzada y aceras en el marco de la actuación, de madera, hierro, marquesinas, hormigón o metálico, anclados al terreno directamente o recibidos con hormigón, apilando los materiales para su posterior utilización, si fuese necesario, y/o almacenamiento, tales como bancos, arbolado, arquetas, señales, barandillas, semáforos, papeleras, alcorques, etc, incluido portes, vertido a vertedero y canon de vertido. Medición por m2 de actuación.

| Código | Ud | Descripción | Rendimiento | Precio | Importe |
|---|---|---|---|---|---|
| O01OA020 | h. | Capataz (mano de obra; 05/10/2020) | 0.01 | 19.5 | 0.20 |
| OPOR0010 | h | Peón ordinario (mano de obra; 05/10/2020) | 0.01 | 16.95 | 0.17 |
| M05EN030 | h. | Excav.hidráulica neumáticos 100 CV (maquinaria; 16/05/2019) | 0.01 | 33.8 | 0.34 |
| MK00100 | h | CAMIÓN BASCULANTE (maquinaria; 03/07/2017) | 0.01 | 24.77 | 0.25 |
| M06MR230 | h. | Martillo rompedor hidraúlico 600 kg. (maquinaria; 16/05/2019) | 0.06 | 6.15 | 0.37 |
|  |  | Total |  |  | 1.33 |

Claves: hierro, hormigon, directo, terreno, material, alambre, madero, poste, cerca, desmontable, anclaje

| Medición | Uds. | Ancho | Parcial |
|---|---|---|---|
| ACERADO ACTUAL |  |  |  |
| NORTE |  |  |  |
|  | 1 | 70.55 | 70.55 |
|  | 1 | 97.6 | 97.60 |
|  | 1 | 57.5 | 57.50 |
|  | 1 | 62 | 62.00 |
|  | 1 | 23 | 23.00 |
|  | 1 | 34.55 | 34.55 |
|  | 1 | 39 | 39.00 |
| SUR |  |  |  |
|  | 1 | 14 | 14.00 |
|  | 1 | 44.8 | 44.80 |
|  | 1 | 101 | 101.00 |
|  | 1 | 21.6 | 21.60 |
|  | 1 | 34.2 | 34.20 |
|  | 1 | 129.5 | 129.50 |
| Total |  |  | 729.3 |

**01.002** m² DEMOLICIÓN Y LEVANTADO DE PAVIMENTO DE ADOQUÍN Y BALDOSAS ACERAS (03/07/2017)
729.3 m² × 8.15 (8.64 con costes indirectos) = 6301.15
Demolición y levantado de pavimento de adoquin y baldosas en aceras, incluso solera de hormigón armado inferior, de 10/15 cm. de espesor total, incluso carga y transporte de material resultante a vertedero. Se incluyen señaléticas e instalaciones en la superficie de actuación, carga, transporte a vertedero y canon de vertido. Medido el volumen aparente inicial definido por la superficie exterior de los elementos básicos de la edificación.

| Código | Ud | Descripción | Rendimiento | Precio | Importe |
|---|---|---|---|---|---|
| O01OA020 | h. | Capataz | 0.15 | 19.5 | 2.93 |
| OPOR0010 | h | Peón ordinario | 0.15 | 16.95 | 2.54 |
| M06MR230 | h. | Martillo rompedor hidraúlico 600 kg. | 0.03 | 6.15 | 0.18 |
| M05RN020 | h. | Retroexcavadora neumáticos 75 CV (maquinaria; 16/05/2019) | 0.03 | 33.8 | 1.01 |
| MK00100 | h | CAMIÓN BASCULANTE | 0.06 | 24.77 | 1.49 |
|  |  | Total |  |  | 8.15 |

| Medición | Uds. | Ancho | Parcial |
|---|---|---|---|
| ACERADO ACTUAL |  |  |  |
| NORTE |  |  |  |
|  | 1 | 70.55 | 70.55 |
|  | 1 | 97.6 | 97.60 |
|  | 1 | 57.5 | 57.50 |
|  | 1 | 62 | 62.00 |
|  | 1 | 23 | 23.00 |
|  | 1 | 34.55 | 34.55 |
|  | 1 | 39 | 39.00 |
| SUR |  |  |  |
|  | 1 | 14 | 14.00 |
|  | 1 | 44.8 | 44.80 |
|  | 1 | 101 | 101.00 |
|  | 1 | 21.6 | 21.60 |
|  | 1 | 34.2 | 34.20 |
|  | 1 | 129.5 | 129.50 |
| Total |  |  | 729.3 |

**01.003** m² DEMOLICIÓN Y LEVANTADO DE PAVIMENTO DE HORMIGÓN Y ASFALTO (03/07/2017)
3814.7 m² × 5.04 (5.34 con costes indirectos) = 20370.50
Demolición y levantado de pavimento de asfalto y/o hormigón armado, de 15/20 cm. de espesor, con p.p. de bordillos y viales, incluso carga y transporte del material resultante a vertedero. Se incluyen señaléticas e instalaciones en la superficie de actuación, carga, transporte a vertedero y canon de vertido. Medido el volumen aparente inicial definido por la superficie exterior de los elementos básicos de la edificación.

| Código | Ud | Descripción | Rendimiento | Precio | Importe |
|---|---|---|---|---|---|
| O01OA020 | h. | Capataz | 0.05 | 19.5 | 0.98 |
| OPOR0010 | h | Peón ordinario | 0.1 | 16.95 | 1.70 |
| M06MR230 | h. | Martillo rompedor hidraúlico 600 kg. | 0.06 | 6.15 | 0.37 |
| M05RN020 | h. | Retroexcavadora neumáticos 75 CV | 0.05 | 33.8 | 1.69 |
| MK00100 | h | CAMIÓN BASCULANTE | 0.012 | 24.77 | 0.30 |
|  |  | Total |  |  | 5.04 |

| Medición | Uds. | Ancho | Parcial |
|---|---|---|---|
| CALZADA |  |  |  |
| SOLAPE NUEVA ACERA/APARC SUR | 1 | 1557 | 1557.00 |
| SOLAPE NUEVA ACERA/APARC NORTE | 1 | 1480.7 | 1480.70 |
| ENTRONQUE | 1 | 247 | 247.00 |
| AJUSTE DE RASANTE | 1 | 355 | 355.00 |
| VARIOS | 1 | 175 | 175.00 |
| Total |  |  | 3814.7 |

**01.004** m3 EXC.CAJ.A MÁQUINA T.COMPACTOS (03/07/2017)
126.6 m3 × 6.66 (7.06 con costes indirectos) = 893.80
Excavación a cielo abierto, en terrenos compactos, por medios mecánicos, con extracción de tierras fuera de la excavación, en vaciados, carga y transporte al vertedero y con p.p. de medios auxiliares. Medido el volumen en perfil natural.

| Código | Ud | Descripción | Rendimiento | Precio | Importe |
|---|---|---|---|---|---|
| OPOR0010 | h | Peón ordinario | 0.09 | 16.95 | 1.53 |
| M05RN030 | h. | Retroexcavadora neumáticos 100 CV (maquinaria; 05/10/2020) | 0.07 | 40 | 2.80 |
| M05RN020 | h. | Retroexcavadora neumáticos 75 CV | 0.06 | 33.8 | 2.03 |
| MK00100 | h | CAMIÓN BASCULANTE | 0.012 | 24.77 | 0.30 |
|  |  | Total |  |  | 6.66 |

Claves: terreno, extraccion, excavacion, maquina, compacto, cielo, abierto, medio, mecanico, tierra, vaciado, carga, transporte, auxiliar, vertedero

| Medición | Uds. | Ancho | Alto | Parcial |
|---|---|---|---|---|
| CALZADA |  |  |  |  |
| ENTRONQUE | 1 | 247 | 0.3 | 74.10 |
| VARIOS | 1 | 175 | 0.3 | 52.50 |
| Total |  |  |  | 126.6 |

**01.005** m3 RELL/APIS.MEC.C.ABIER.ZAHORRA ARTIFICIAL (29/09/2020)
126.2 m3 × 16.62 (17.62 con costes indirectos) = 2223.64
Relleno, extendido y apisonado compactado de zahorra artificial a cielo abierto, por medios mecánicos, en tongadas de 15 cm. de espesor, hasta conseguir un grado de compactación del 100% del proctor normal, incluso regado de las mismas y refino de taludes, y con p.p. de medios auxiliares, considerando las zahorras a pie de tajo. En ocasiones la base inclinada compactada. Medido el volumen en perfil compactado.

| Código | Ud | Descripción | Rendimiento | Precio | Importe |
|---|---|---|---|---|---|
| OPOR0010 | h | Peón ordinario | 0.09 | 16.95 | 1.53 |
| P01AF040 | t. | Zahorra artifici. huso Z-3 DA<25 (material; 05/10/2020) | 1.7 | 6.3 | 10.71 |
| M08NM020 | h. | Motoniveladora de 200 CV (maquinaria; 29/09/2020) | 0.015 | 55.23 | 0.83 |
| M08RN020 | h. | Rodillo vibrante autopropuls.mixto 7 t. (maquinaria; 29/09/2020) | 0.095 | 30 | 2.85 |
| M08CA110 | h. | Cisterna agua s/camión 10.000 l. (maquinaria; 29/09/2020) | 0.02 | 35 | 0.70 |
|  |  | Total |  |  | 16.62 |

Claves: abierto, graduacion, tajo, pie, auxiliar, talud, refino, riego, medio, cielo, apisonado, relleno, zahorra, mecanico, proctor, compacto

| Medición | Uds. | Ancho | Alto | Parcial |
|---|---|---|---|---|
| CALZADA |  |  |  |  |
| ENTRONQUE (recebo) | 1 | 247 | 0.05 | 12.35 |
| AJUSTE DE RASANTE (12,65 m²) | 1 | 12.65 | 9 | 113.85 |
| Total |  |  |  | 126.2 |

## C02 RED DE PLUVIALES (15/11/2000)
Importe: 4347.11

**AL03008JJ** Ud IMBORNAL PREFABRICADO 55x35x75/CONEXION (27/11/2006)
10 Ud × 155.64 (164.98 con costes indirectos) = 1649.80
Imbornal de hormigón prefabricado de 55x35 cm., y 75 cm. de profundidad, realizado sobre solera de hormigón en masa HM-20 N/mm2 de 15 cm. de espesor y rejilla de fundición abatible y antirrobo, con marco de fundición, enrasada con el pavimento, incluso conexión al colector general de pluviales con tubo de PVC 200 mm hasta una longitud de 8 m y 2% pendiente mínima, apertura de zanja, cama de arena, relleno posterior compactado con suelo seleccionado y piezas especiales de conexión, construido según normas de la compañía, totalmente terminado y probado.

| Código | Ud | Descripción | Rendimiento | Precio | Importe |
|---|---|---|---|---|---|
| OFPR0010 | h | Oficial 1ª (mano de obra; 07/10/2020) | 0.283 | 18.35 | 5.19 |
| OPOR0010 | h | Peón ordinario | 0.354 | 16.95 | 6.00 |
| AU3002a | m3 | Hormigón HM-20 (27/11/2006) | 0.067 | 35.51 | 2.38 |
| P02EI011 | Ud | Imbornal prefab. horm. 55x35x75 cm (material; 17/10/2008) | 1 | 32.35 | 32.35 |
| P02EI201 | Ud | Rejilla fund. abatible 55x35x3,5 cm con cerco (material; 13/08/2008) | 1 | 23.91 | 23.91 |
| C321baa | m3 | Excavación zanjas toda clase de terrenos (27/11/2006) | 6.6 | 2.82 | 18.61 |
| MT0302b | m3 | Suelo seleccionado S2 (material; 10/01/2014) | 3.2 | 1.81 | 5.79 |
| MQ0500bb | h | Compactador manual, tipo pisón de 0,15 t (maquinaria; 27/11/2006) | 0.424 | 15.8 | 6.70 |
| UE37SE211 | m | Tubería PVC 200 mm (material; 16/10/2008) | 8 | 2.78 | 22.24 |
| P01AA020 | m3 | Arena de río 0/6 mm. (material; 17/05/2019) | 3.4 | 9.55 | 32.47 |
|  |  | Total |  |  | 155.64 |

Relación comercial: Almería, 8.536946, Cádiz, 8.353324, Córdoba, 9.469528, General, 8.557582, Granada, 9.00875, Huelva, 8.087504, Jaén, 8.083242, Málaga, 8.409556, Sevilla, 8.523624

| Medición | Uds. | Parcial |
|---|---|---|
| SUSTITUIR REJILLAS EXIST | 10 | 10.00 |
| Total |  | 10 |

**A11ACQLL** ud ADECUACIÓN SIFÓN DE ACEQUIA (03/07/2017)
1 ud × 474.35 (502.81 con costes indirectos) = 502.81
Demolición de sifón de acequia existente para su recolocación a la nueva cota de pavimento, incluida la retira del material sobrante y reposición de los paramentos verticales dañados. Meidia la uniddad totalmente terminada.

| Código | Ud | Descripción | Rendimiento | Precio | Importe |
|---|---|---|---|---|---|
| OFPR0010 | h | Oficial 1ª | 2 | 18.35 | 36.70 |
| TP00100 | h | PEÓN ESPECIAL (mano de obra; 05/10/2020) | 20 | 17.01 | 340.20 |
| AGL00100 | m3 | LECHADA DE CEMENTO CEM II/A-L 32,5 N (03/07/2017) | 0.02 | 107.9 | 2.16 |
| AGM01600 | m3 | MORTERO BASTARDO M10 (1:0,5:4) CEM II/A-L 32,5 N Y CAL (03/07/2017) | 1 | 95.29 | 95.29 |
|  |  | Total |  |  | 474.35 |

| Medición | Uds. | Parcial |
|---|---|---|
| Sifón existnte | 1 | 1.00 |
| Total |  | 1 |

**03SPA0101** Ud POZO REGISTRO PREFABRICADO SANEAMIENTO tipo A (h=0,90) Ø 1,2 m (15/11/2000)
2 Ud × 428.85 (454.58 con costes indirectos) = 909.16
Pozo de registro prefabricado de hormigón para saneamiento tipo A, con altura media de cañón de 0,90 m y diámetro interior de 1,20 m, ejecutado con hormigones de distintas resistencias características, incluso excavación y relleno posterior, hormigonado y tapa y cerco de fundición dúctil capaz de soportar tráfico pesado con denominación del servicio y escudo y nombre del Ayuntamiento; totalmente terminado según planos.

| Código | Ud | Descripción | Rendimiento | Precio | Importe |
|---|---|---|---|---|---|
| 01CEC0003 | m3 | Excav. mec. emplaz. y cim. tránsito. (06/02/2008) | 2.68 | 8.82 | 23.64 |
| 10HMC0016 | m3 | H. en masa HM-16 cimientos (04/05/2004) | 0.5 | 58.29 | 29.15 |
| 10HMA0016 | m3 | H. en masa HM-16 alzados (04/05/2004) | 0.5 | 86.34 | 43.17 |
| 10HMA0020 | m3 | H. en masa HM-20 alzados (04/05/2004) | 0.5 | 81.48 | 40.74 |
| 10HAL0110 | m3 | H. tipo HM-10 en recubr.,rell. y cim. (23/07/2009) | 0.5 | 41.64 | 20.82 |
| 11CTR0600 | Ud | Tapa de fund. Ø 600 mm tráf. pesado (15/11/2000) | 1 | 100.64 | 100.64 |
| 01RAR0002 | m3 | Arena en zanjas. (05/02/2008) | 0.5 | 14.29 | 7.15 |
| PMCO0200 | Ud | Aro Ø 120 cm pref. horm. p. reg. (material; 09/08/2018) | 6 | 20 | 120.00 |
| PMCO0050 | Ud | Cono simétr./asimétr. Ø 100 cm pref. horm. (material; 05/02/2008) | 1 | 30.52 | 30.52 |
| PFHO1000 | m3 | Mortero de cemento tipo M5 (material; 24/07/2009) | 0.076 | 30.96 | 2.35 |
| OFSE0010 | h | Oficial 2ª (mano de obra; 05/10/2020) | 0.177 | 17.16 | 3.04 |
| MESC0417 | h | Retroexcavadora mixta s/c (maquinaria; 05/02/2008) | 0.106 | 13.45 | 1.43 |
| OFPR0010 | h | Oficial 1ª | 0.106 | 18.35 | 1.95 |
| %1PMA0001 | % | Medios auxiliares (09/06/2011) | 1 % | 424.60 | 4.25 |
|  |  | Total |  |  | 428.85 |

Relación comercial: 000, 232.05, 001, 0, 002, 003, 004, 005

| Medición | Uds. | Parcial |
|---|---|---|
| Sifón | 2 | 2.00 |
| Total |  | 2 |

**03PEADC500** m CONDUCCION POLIETILENO CORRUGADO Ø400 SN8 (05/02/2008)
27 m × 28.65 (30.37 con costes indirectos) = 819.99
Conducción de saneamiento con tuberia de polietileno corrugado con junta elastica, Ø400 mm SN8, fabricada de acuerdo con las especificaciones del Pliego de Prescripciones Técnicas para tuberías de Saneamiento, colocada sobre lecho de arena de río, compactada con pisón manual, de 15 cm. de espesor, envuelta en capa de arena compactada por inundación, hasta 25 cm por encima de la generatriz superior, según planos, incluso colocación y pruebas. Medida la longitud colocada

| Código | Ud | Descripción | Rendimiento | Precio | Importe |
|---|---|---|---|---|---|
| PESN8400 | m | Tubo PE corrugado Ø400 (material; 05/10/2020) | 1 | 15 | 15.00 |
| PAXA0120 | m3 | Arena natural (material; 10/08/2009) | 0.828 | 5.15 | 4.26 |
| MESC0417 | h | Retroexcavadora mixta s/c | 0.105 | 13.45 | 1.41 |
| MCSC0311 | h | Camión cuba 6000 lts. s/c (maquinaria; 09/06/2011) | 0.036 | 16 | 0.58 |
| MASC0640 | h | Pisón mecánico manual s/c (maquinaria; 05/02/2008) | 0.016 | 3.47 | 0.06 |
| OFPR0010 | h | Oficial 1ª | 0.141 | 18.35 | 2.59 |
| TP00100 | h | PEÓN ESPECIAL | 0.016 | 17.01 | 0.27 |
| OPOR0010 | h | Peón ordinario | 0.248 | 16.95 | 4.20 |
| %1PMA0001 | % | Medios auxiliares | 1 % | 28.37 | 0.28 |
|  |  | Total |  |  | 28.65 |

*Pliego de condiciones*
ANTIGUO 03PVC0500
Relación comercial: 000, 76.99, 001, 0, 002, 003, 004, 005

| Medición | Uds. | Largo | Parcial |
|---|---|---|---|
| Cruce de sifón | 1 | 12 | 12.00 |
| Sustitución rejillas | 5 | 3 | 15.00 |
| Total |  |  | 27 |

**01CEZ0021** m3 EXCAV. Y RELLENO MEC. ZANJA CUALQ CLASE TERRENO (05/02/2008)
21.6 m3 × 9.03 (9.57 con costes indirectos) = 206.71
Excavación en zanja en cualquier clase de terreno, realizada con medios mecánicos, incluso agotamiento, entibación ligera en caso necesario, rasanteo del fondo, extracción, posterior relleno y consolidación con material seleccionado de la excavación y carga y transporte a vertedero de material sobrante. Medida según planos.

| Código | Ud | Descripción | Rendimiento | Precio | Importe |
|---|---|---|---|---|---|
| OPOR0010 | h | Peón ordinario | 0.071 | 16.95 | 1.20 |
| OFPR0010 | h | Oficial 1ª | 0.071 | 18.35 | 1.30 |
| MESR0455 | h | Retroexcavadora cazo FIAT 17 Tm (maquinaria; 05/10/2020) | 0.071 | 45 | 3.20 |
| MESR0455P | H | Retroexcavadora cazo FIAT 17 Tm pico (maquinaria; 05/10/2020) | 0.041 | 60 | 2.46 |
| MCSC0105 | h | Camión basculante normal s/c (maquinaria; 06/02/2008) | 0.034 | 12.76 | 0.43 |
| MASC0640 | h | Pisón mecánico manual s/c | 0.102 | 3.47 | 0.35 |
| %1PMA0001 | % | Medios auxiliares | 1 % | 8.94 | 0.09 |
|  |  | Total |  |  | 9.03 |

Relación comercial: 000, 7.3, 001, 0, 002, 003, 004, 005

| Medición | Uds. | Largo | Ancho | Alto | Parcial |
|---|---|---|---|---|---|
| Cruce de sifón | 1 | 12 | 0.8 | 1 | 9.60 |
| Sustitución rejillas | 5 | 3 | 0.8 | 1 | 12.00 |
| Total |  |  |  |  | 21.6 |

**RLLHM20ZJ** m3 HORMIGÓN PARA RELLENO EN ZANJA (03/07/2017)
4.32 m3 × 56.48 (59.87 con costes indirectos) = 258.64

| Código | Ud | Descripción | Rendimiento | Precio | Importe |
|---|---|---|---|---|---|
| TP00100 | h | PEÓN ESPECIAL | 0.1 | 17.01 | 1.70 |
| CH04020 | m3 | HORMIGÓN HM-20/P/20/I, SUMINISTRADO (material; 03/07/2017) | 1 | 54.78 | 54.78 |
|  |  | Total |  |  | 56.48 |

| Medición | Uds. | Largo | Ancho | Alto | Parcial |
|---|---|---|---|---|---|
| PROTECCIÓN DE TUBERÍAS |  |  |  |  |  |
| Cruce de sifón | 1 | 12 | 0.8 | 0.2 | 1.92 |
| Sustitución rejillas | 5 | 3 | 0.8 | 0.2 | 2.40 |
| Total |  |  |  |  | 4.32 |

## C03 ALUMBRADO PÚBLICO (05/02/2008)
Importe: 6757.36

**03.01** u CONEXIÓN A RED ELECTRICA DE ALUMB. PÚBLICO (26/10/2020)
1 u × 276.45 (293.04 con costes indirectos) = 293.04
Conexión a red eléctrica de alumbrado público, desde la arqueta más próxima a menos de 10 metros, realizada según normas e instrucciones de la compañía suministradora, incluso ayudas de albañilería. Medida la cantidad ejecutada.

| Código | Ud | Descripción | Rendimiento | Precio | Importe |
|---|---|---|---|---|---|
| IE13400 | u | CONEXIÓN A RED ELECTRICA DE ALUMB. PÚBLICO (material; 26/10/2020) | 1 | 276.45 | 276.45 |
|  |  | Total |  |  | 276.45 |

**03.02** m. LÍNEA ALUMB.(4x6)+T.16 Cu.
250 m. × 7.29 (7.73 con costes indirectos) = 1932.50
Línea de alimentación para alumbrado público formada por conductores de cobre (4x6) mm2 con aislamiento tipo RV-0,6/1 kV, incluso cable para red equipotencial tipo VV-750, canalizados bajo tubo de PVC de D=110 mm. en montaje enterrado en zanja en cualquier tipo de terreno, de dimensiones 0,40 cm. de ancho por 0,60 cm. de profundidad, incluso excavación, relleno con materiales sobrantes, sin reposición de acera o calzada, retirada y transporte a vertedero de los productos sobrantes de la excavación, instalada, transporte, montaje y conexionado.

| Código | Ud | Descripción | Rendimiento | Precio | Importe |
|---|---|---|---|---|---|
| O01OB200 | h. | Oficial 1ª electricista (mano de obra; 05/10/2020) | 0.021 | 18.35 | 0.39 |
| O01OB210 | h. | Oficial 2ª electricista (mano de obra; 05/10/2020) | 0.021 | 17.16 | 0.36 |
| P15AD020SS | m. | Cond.aisla. RV-k 0,6-1kV 6 mm2 Cu (material; 28/05/2019) | 4 | 1.24 | 4.96 |
| P15GA060 | m. | Cond. rígi. 750 V 16 mm2 Cu (material; 28/05/2019) | 1 | 1.36 | 1.36 |
| P01DW090 | ud | Pequeño material (material) | 1 | 0.22 | 0.22 |
|  |  | Total |  |  | 7.29 |

Claves: canalizado, montaje, alumbrado, conductor, aislamiento, cable, pvc, equipotencial, tubo, linea, cobre, red, excavacion, transporte, alimentar, dimension, conexion, relleno, material, acera, calzada, vertedero, zanja, produccion, terreno

**03.03** m. CANALIZACIÓN ALUMBRADO 2 TUBOS
250 m. × 11.14 (11.81 con costes indirectos) = 2952.50
Canalización para red de alumbrado bajo acera o calzada prevista, compuesta por dos tubos PVC rígidos D=110 mm., colocados en fondo de zanja de 45 cm. de ancho y 60 cm. de profundidad, incluyendo excavación de zanjas y relleno con productos de excavación seleccionados y compactados manualmente los 30 cm. inferiores y mecánicamente el resto, incluso cintas de señalización y ladrillo mazizo (opcional), transporte de material sobrante a vertedero autorizado, tapado de zanja y posterior acabado de superficie final de rodadura, sin incluir esta última.

| Código | Ud | Descripción | Rendimiento | Precio | Importe |
|---|---|---|---|---|---|
| O01OA090 | h. | Cuadrilla A (05/10/2020) | 0.025 | 52.31 | 1.31 |
| U01EZ030 | m3 | EXCAV. ZANJA TERRENO TRÁNSITO | 0.2 | 4.55 | 0.91 |
| E02SZ060 | m3 | RELL.TIERR.ZANJA MANO S/APORT. (05/10/2020) | 0.4 | 12.59 | 5.04 |
| P15AF060 | m. | Tubo rígido PVC D 110 mm. (material) | 2 | 1.75 | 3.50 |
| P15AH010 | m. | Cinta señalizadora (material) | 2 | 0.08 | 0.16 |
| P01DW090 | ud | Pequeño material | 1 | 0.22 | 0.22 |
|  |  | Total |  |  | 11.14 |

Claves: electrico, calzada, canalizacion, acera, red, compacto, tension, compuesto, fibrocemento, colocacion, zanja, produccion, relleno, excavacion, conductor, tubo, conexion, mecanico, cinta, inferior, señalizacion, montaje, registro, prueba, rigidez, transporte, medio, manual, arqueta, dielectrico

**U11SAM040** ud CIMENTACIÓN P/BÁCULO
6 ud × 149.44 (158.41 con costes indirectos) = 950.46
Cimentación para báculo de farolas, de 8 a 12 m. de altura de dimensiones 80x80x120 cm., en hormigón HM-20/P/40, i/excavación, pernos de anclaje de 70 cm. de longitud y codo embutido de PVC de 100 mm. de diámetro.

| Código | Ud | Descripción | Rendimiento | Precio | Importe |
|---|---|---|---|---|---|
| O01OA090 | h. | Cuadrilla A | 0.8 | 52.31 | 41.85 |
| E02EM010 | m3 | EXC.ZANJA A MÁQUINA T. DISGREG. (16/05/2019) | 0.972 | 6.87 | 6.68 |
| E04CM075 | m3 | HORM. HM-20/P/40/I V. MANUAL | 0.768 | 102.9 | 79.03 |
| P27SA020 | ud | Codo PVC 90º DN=100 mm. (material) | 1 | 4.76 | 4.76 |
| P27SA050 | ud | Perno anclaje D=2,0 cm. L=70 cm. (material) | 8 | 2.14 | 17.12 |
|  |  | Total |  |  | 149.44 |

Claves: baculo, anclaje, cimiento, semaforo, dimension, perno, embutir, pvc, diametro, codo, hormigon

| Medición | Uds. | Parcial |
|---|---|---|
| Reubicación de ptos | 6 | 6.00 |
| Total |  | 6 |

**05AAQ0144** Ud ARQUETA PREF. DE REGISTRO Y DERIV. 40x40x60cm POLIAMIDA (05/02/2008)
6 Ud × 98.88 (104.81 con costes indirectos) = 628.86
Arqueta normalizada de registro y derivación de 40x40x60 prefabricada de hormigón HM-20 con fondo de arena 10 cm bajo las canalizaciones, construida conforme se indica en planos, incluso tapa de registro de poliamida, con el escudo municipal y la inscripción del servicio. Medida la unidad ejecutada

| Código | Ud | Descripción | Rendimiento | Precio | Importe |
|---|---|---|---|---|---|
| PMTP0600 | ud | Tapa 400x400 mm. poliamida (material; 26/03/2019) | 1 | 53.49 | 53.49 |
| MESC0417 | h | Retroexcavadora mixta s/c | 0.045 | 13.45 | 0.61 |
| OFPR0010 | h | Oficial 1ª | 0.4 | 18.35 | 7.34 |
| OPOR0010 | h | Peón ordinario | 0.4 | 16.95 | 6.78 |
| PMAA0010 | ud | Arqueta prefabricada de hormigon HM-25 40x40x60 (material; 29/03/2019) | 1 | 29.37 | 29.37 |
| PFHO1000 | m3 | Mortero de cemento tipo M5 | 0.01 | 30.96 | 0.31 |
| %1PMA0001 | % | Medios auxiliares | 1 % | 97.90 | 0.98 |
|  |  | Total |  |  | 98.88 |

| Medición | Uds. | Parcial |
|---|---|---|
| Reubicación de ptos | 6 | 6.00 |
| Total |  | 6 |

## C04 FIRMES Y PAVIMENTOS (15/07/2016)
Importe: 229142.04

**04.03** ml REPARACIÓN DEL PORTALES DE EDIFICACIONES (03/07/2017)
132.5 ml × 22.82 (24.19 con costes indirectos) = 3205.18
Reparación de portales de edificaciones, incluyendo sólo huella, sólo tabica o ambas partes, a justificar por la actuación, con material similar al existente recibidos con mortero de cemento y arena, p.p. de retirada del anterior para su reaprovechamiento, totalmente terminada. Medida la superficie ejecutada.

| Código | Ud | Descripción | Rendimiento | Precio | Importe |
|---|---|---|---|---|---|
| OFPR0010 | h | Oficial 1ª | 0.1 | 18.35 | 1.84 |
| TP00100 | h | PEÓN ESPECIAL | 0.1 | 17.01 | 1.70 |
| AGL00100 | m3 | LECHADA DE CEMENTO CEM II/A-L 32,5 N | 0.001 | 107.9 | 0.11 |
| AGM01600 | m3 | MORTERO BASTARDO M10 (1:0,5:4) CEM II/A-L 32,5 N Y CAL | 0.01 | 95.29 | 0.95 |
| RS08101 | m | UMBRAL HUELLA/TABICA DIF. MATERIALES (material; 17/05/2019) | 1.113 | 16.37 | 18.22 |
|  |  | Total |  |  | 22.82 |

| Medición | Uds. | Largo | Parcial |
|---|---|---|---|
| ACCESOS VIVIENDAS |  |  |  |
| NORTE (MEDIA 1,25 m) | 48 | 1.25 | 60.00 |
| SUR (MEDIA 1,25 m) | 58 | 1.25 | 72.50 |
| Total |  |  | 132.5 |

**04.04** ml REPARACIÓN DE ENCUENTRO DE FACHADA CON NUEVO PAVIMENTO (03/07/2017)
306.56 ml × 10.34 (10.96 con costes indirectos) = 3359.90
Reparación de encuentros de fachada existente con nuevo pavimento, a justificar por la actuación, con una altura aproximada de 15 cms., con material similar al existente recibidos con mortero de cemento y arena, p.p. de retirada del anterior para su reaprovechamiento, totalmente terminada. Medida la superficie ejecutada.

| Código | Ud | Descripción | Rendimiento | Precio | Importe |
|---|---|---|---|---|---|
| OFPR0010 | h | Oficial 1ª | 0.1 | 18.35 | 1.84 |
| TP00100 | h | PEÓN ESPECIAL | 0.1 | 17.01 | 1.70 |
| AGL00100 | m3 | LECHADA DE CEMENTO CEM II/A-L 32,5 N | 0.001 | 107.9 | 0.11 |
| AGM01600 | m3 | MORTERO BASTARDO M10 (1:0,5:4) CEM II/A-L 32,5 N Y CAL | 0.01 | 95.29 | 0.95 |
| RS08100 | m | ENCUENTRO DE FACHADA CON PAVIMENTO NUEVO (material; 21/05/2019) | 1 | 5.74 | 5.74 |
|  |  | Total |  |  | 10.34 |

| Medición | Uds. | Largo | Parcial |
|---|---|---|---|
| FACHADAS NORTE |  |  |  |
|  | 0.4 | 30.1 | 12.04 |
|  | 0.4 | 135 | 54.00 |
|  | 0.4 | 27.5 | 11.00 |
|  | 0.4 | 91.8 | 36.72 |
|  | 0.4 | 34 | 13.60 |
|  | 0.4 | 57.5 | 23.00 |
| FACHADAS SUR |  |  |  |
|  | 0.4 | 51.8 | 20.72 |
|  | 0.4 | 57.7 | 23.08 |
|  | 0.4 | 97.5 | 39.00 |
|  | 0.4 | 19.6 | 7.84 |
|  | 0.4 | 163.9 | 65.56 |
| Total |  |  | 306.56 |

**01.005** m3 RELL/APIS.MEC.C.ABIER.ZAHORRA ARTIFICIAL
353.06 m3 × 16.62 (17.62 con costes indirectos) = 6220.92

| Medición | Uds. | Ancho | Alto | Parcial |
|---|---|---|---|---|
| ACERA NORTE | 1 | 1333 | 0.1 | 133.30 |
| ACERA SUR | 1 | 1255 | 0.1 | 125.50 |
| APARCAMIENTOS NORTE | 1 | 381.75 | 0.1 | 38.18 |
| APARCAMIENTOS SUR | 1 | 560.8 | 0.1 | 56.08 |
| Total |  |  |  | 353.06 |

**04.05_** m2 SOLERA DE HORMIGÓN HA-20, 15 cm. (03/07/2017)
3530.55 m2 × 12.95 (13.73 con costes indirectos) = 48474.45
Solera de hormigón de 15 cm. de espesor horizontal con inclinación y recrecidos para diferentes tipos de pavimentos, realizada con hormigón HA-20 N/mm2, Tmáx.20 mm., sobre lámina de polietileno, i/vertido, p.p. de juntas, aserrado de las mismas, tratamientos y remates perimetrales in-situ segun detalles de proyecto, encuentros con elementos de infraestructuras y mobiliario, y recrecidos para absorber diferencias de espesor en materiales de pavimento. Medida la superficie ejecutada.

| Código | Ud | Descripción | Rendimiento | Precio | Importe |
|---|---|---|---|---|---|
| OFSE0010 | h | Oficial 2ª | 0.1 | 17.16 | 1.72 |
| TP00100 | h | PEÓN ESPECIAL | 0.1 | 17.01 | 1.70 |
| CH04020 | m3 | HORMIGÓN HM-20/P/20/I, SUMINISTRADO | 0.162 | 54.78 | 8.87 |
| XI01100 | m2 | LÁMINA POLIETILENO 0,2 mm (material; 03/07/2017) | 1.111 | 0.59 | 0.66 |
|  |  | Total |  |  | 12.95 |

Claves: fratasado, armadura, colocacion, hormigon, solera, mallazo, elaboracion, junta

| Medición | Uds. | Ancho | Parcial |
|---|---|---|---|
| ACERA NORTE | 1 | 1333 | 1333.00 |
| ACERA SUR | 1 | 1255 | 1255.00 |
| APARCAMIENTOS NORTE | 1 | 381.75 | 381.75 |
| APARCAMIENTOS SUR | 1 | 560.8 | 560.80 |
| Total |  |  | 3530.55 |

**04.06_R** ml RIGOLA HORM PREFABRICADO 8 CM ESPESOR (03/07/2017)
1116 ml × 6.96 (7.38 con costes indirectos) = 8236.08
Rígola o encintado de losas de hormigón bicapa de 40x20x8 cm. color gris, modelo Ponto de Prefabricados La Roda o Equivalente colocada en calles sobre solera de hormigón HM-120de 10 cm. de espesor, recibidas con mortero de cemento tipo M-50, incluso excavación, hormigón de solera y rejuntado; totalmente terminada.

| Código | Ud | Descripción | Rendimiento | Precio | Importe |
|---|---|---|---|---|---|
| O01OA090 | h. | Cuadrilla A | 0 | 52.31 | 0.00 |
| M08RB010 | h. | Bandeja vibrante de 170 kg. (maquinaria; 17/05/2019) | 0.1 | 4.37 | 0.44 |
| CH04020 | m3 | HORMIGÓN HM-20/P/20/I, SUMINISTRADO | 0.01 | 54.78 | 0.55 |
| PR08XVA10 | m2 | Rigola 40x20x8x color gris (material; 30/09/2020) | 0.2 | 22.5 | 4.50 |
| MORTM5 | m3 | MORTERO CEMENTO M-5 C/A.MIGA CEM II-A 32,5 N | 0.025 | 58.8 | 1.47 |
|  |  | Total |  |  | 6.96 |

Claves: pavimentacion, color, areno, colocacion, capa, hormigon, prefabricado, adoquin, base, proctor, firme, rio, compacto, machaqueo, calizo, relleno, ensayo, junta

| Medición | Uds. | Ancho | Parcial |
|---|---|---|---|
| MARGEN NORTE | 1 | 546 | 546.00 |
| ACERA SUR | 1 | 570 | 570.00 |
| Total |  |  | 1116 |

**04.06** m2 PAV. ADOQ.HORM.BICAPA COLOR CONCHA ENVEJ. e=8 c/MORT.
2588 m2 × 34.27 (36.33 con costes indirectos) = 94022.04
Pavimento de adoquín prefabricado de hormigón bicapa envejecidos color, modelo Ponto de Prefabricados La Roda o Equivalente, color concha de espesor 8 cm., multiformato colocado con mortero seco, dejando una junta de separación de 2/3 mm. para su posterior relleno con arena caliza de machaqueo, formación de pendientes con mortero de cemento, i/recebado de juntas, barrido y compactación, a colocar sobre base solera de hormigón. Pp colocación de tapas de arquetas de registro con mortero de cemento 1:3 y remate del pavimento con media caña de mortero de cemento 1:3, enfoscado y bruñido, formación de alcorques, etc. A lo largo de ambos limites longitudinales del vial, se dispone una fila de adopuin colocado en forma transversal. Se incluye en la partida adoquines con textura para ciegos. Medida la superficie ejecutada.

| Código | Ud | Descripción | Rendimiento | Precio | Importe |
|---|---|---|---|---|---|
| O01OA090 | h. | Cuadrilla A | 0.175 | 52.31 | 9.15 |
| M08RB010 | h. | Bandeja vibrante de 170 kg. | 0.1 | 4.37 | 0.44 |
| P01AA020 | m3 | Arena de río 0/6 mm. | 0.053 | 9.55 | 0.51 |
| P01AA950 | m3 | Arena caliza machaq. sacos 0,3 mm (material; 17/05/2019) | 0.043 | 11.41 | 0.49 |
| P08XVA010 | m2 | Adoquín horm.recto color multiformato e=8cm (material; 07/10/2020) | 1 | 22.21 | 22.21 |
| MORTM5 | m3 | MORTERO CEMENTO M-5 C/A.MIGA CEM II-A 32,5 N | 0.025 | 58.8 | 1.47 |
|  |  | Total |  |  | 34.27 |

Claves: pavimentacion, color, areno, colocacion, capa, hormigon, prefabricado, adoquin, base, proctor, firme, rio, compacto, machaqueo, calizo, relleno, ensayo, junta

| Medición | Uds. | Ancho | Parcial |
|---|---|---|---|
| COLOR CONCHA |  |  |  |
| ACERA NORTE | 1 | 1333 | 1333.00 |
| ACERA SUR | 1 | 1255 | 1255.00 |
| Total |  |  | 2588 |

**04.06_** m2 PAV. ADOQ.HORM.BICAPA COLOR PIZARRA. e=8 c/MORT.
942.55 m2 × 28.29 (29.99 con costes indirectos) = 28267.07
Pavimento de adoquín prefabricado de hormigón bicapa modelo Holanda de Prefabricados La Roda o Equivalente, color pizarra, de espesor 8 cm., y sección 20x10 cm, colocado con mortero seco, dejando una junta de separación de 2/3 mm. para su posterior relleno con arena caliza de machaqueo, formación de pendientes con mortero de cemento, i/recebado de juntas, barrido y compactación, a colocar sobre base solera de hormigón. Pp colocación de tapas de arquetas de registro con mortero de cemento 1:3 y remate del pavimento con media caña de mortero de cemento 1:3, enfoscado y bruñido, formación de alcorques, etc. A lo largo de ambos limites longitudinales del vial, se dispone una fila de adopuin colocado en forma transversal. Se incluye en la partida adoquines con textura para ciegos. Medida la superficie ejecutada.

| Código | Ud | Descripción | Rendimiento | Precio | Importe |
|---|---|---|---|---|---|
| O01OA090 | h. | Cuadrilla A | 0.175 | 52.31 | 9.15 |
| M08RB010 | h. | Bandeja vibrante de 170 kg. | 0.1 | 4.37 | 0.44 |
| P01AA020 | m3 | Arena de río 0/6 mm. | 0.053 | 9.55 | 0.51 |
| P01AA950 | m3 | Arena caliza machaq. sacos 0,3 mm | 0.043 | 11.41 | 0.49 |
| P08XVA010_ | m2 | Adoquín horm.recto color 20x10x8 cm (material; 07/10/2020) | 1 | 16.23 | 16.23 |
| MORTM5 | m3 | MORTERO CEMENTO M-5 C/A.MIGA CEM II-A 32,5 N | 0.025 | 58.8 | 1.47 |
|  |  | Total |  |  | 28.29 |

Claves: pavimentacion, color, areno, colocacion, capa, hormigon, prefabricado, adoquin, base, proctor, firme, rio, compacto, machaqueo, calizo, relleno, ensayo, junta

| Medición | Uds. | Ancho | Parcial |
|---|---|---|---|
| Subtotal acumulado: COLOR PIZARRA |  |  | 0.00 |
| APARCAMIENTOS NORTE | 1 | 381.75 | 381.75 |
| APARCAMIENTOS SUR | 1 | 560.8 | 560.80 |
| Total |  |  | 942.55 |

**04.13** u ZONA AJUSTE COTA TRANSVERSAL - TIPO ESPECIAL 1 (03/07/2017)
3 u × 457.86 (485.33 con costes indirectos) = 1455.99
Intervención en la unión con calles transversales, de cota inferior a la modificada, compuesta por demolición del pavimento existente, compactado de base, sub-base de hormigón armado y pavimento nuevo en cada zona según planos. Medida la superficie realmente ejecutada.

| Código | Ud | Descripción | Rendimiento | Precio | Importe |
|---|---|---|---|---|---|
| 01.002 | m² | DEMOLICIÓN Y LEVANTADO DE PAVIMENTO DE ADOQUÍN Y BALDOSAS ACERAS | 4 | 8.15 | 32.60 |
| 01.003 | m² | DEMOLICIÓN Y LEVANTADO DE PAVIMENTO DE HORMIGÓN Y ASFALTO | 4 | 5.04 | 20.16 |
| 01.004 | m3 | EXC.CAJ.A MÁQUINA T.COMPACTOS | 0.6 | 6.66 | 4.00 |
| 01.005 | m3 | RELL/APIS.MEC.C.ABIER.ZAHORRA ARTIFICIAL | 0.9 | 16.62 | 14.96 |
| 04.03 | ml | REPARACIÓN DEL PORTALES DE EDIFICACIONES | 4 | 22.82 | 91.28 |
| 04.04 | ml | REPARACIÓN DE ENCUENTRO DE FACHADA CON NUEVO PAVIMENTO | 9 | 10.34 | 93.06 |
| 04.05 | m2 | SOLER.HA-30, 15 cm.ARMA.#15x15x8 (03/07/2017) | 4 | 20.45 | 81.80 |
| 04.01 | m2 | PAV. ADOQ.MÁRMOL TRAVERTINO ORO ENVEJ. BANDA LIBRE DE 10 CMS. | 4 | 30 | 120.00 |
|  |  | Total |  |  | 457.86 |

**G9H11252S** t MBC.AC 16 SURF S 50/70D, EXTENDIDO Y COMPACTADO (15/07/2016)
617.89 t × 50.48 (53.51 con costes indirectos) = 33063.29
Pavimento de mezcla bituminosa continua en caliente tipo AC 16 surf S 50/70 D, con betún asfáltico de penetración, de granulometría densa para capa de rodadura y árido calcáreo, extendida y compactada.

| Código | Ud | Descripción | Rendimiento | Precio | Importe |
|---|---|---|---|---|---|
| OFPR0010 | h | Oficial 1ª | 0.016 | 18.35 | 0.29 |
| OPOR0010 | h | Peón ordinario | 0.072 | 16.95 | 1.22 |
| %NAAA00000150 | % | Medios auxiliares (27/10/2016) | 1.5 % | 1.51 | 0.02 |
| B9H11252 | t | Mezc.bit.AC 16 surf B 50/70D,árido calcáreo (material; 26/10/2020) | 1 | 47.25 | 47.25 |
| C13350C0 | h | Rodillo vibratorio autopropulsado,12-14t (maquinaria; 15/07/2016) | 0.01 | 66.2 | 0.66 |
| C1709B00 | h | Extendedora p/pavimento mezcla bitum. (maquinaria; 15/07/2016) | 0.008 | 53.72 | 0.43 |
| C170D0A0 | h | Rodillo vibratorio autopropulsado neumático (maquinaria; 15/07/2016) | 0.01 | 60.52 | 0.61 |
|  |  | Total |  |  | 50.48 |

| Medición | Uds. | Ancho | Alto | Parcial |
|---|---|---|---|---|
| Reperfilado | 2.45 | 3152.5 | 0.02 | 154.47 |
| Rodadura | 2.45 | 3152.5 | 0.06 | 463.42 |
| Total |  |  |  | 617.89 |

**G9J13J4V** m2 RIEGO DE ADHERENCIA C60B3/B2 ADH 1kg/m2 (15/07/2016)
6304.7 m2 × 0.42 (0.45 con costes indirectos) = 2837.12
Riego de adherencia con emulsión bituminosa catiónica tipo C60B3/B2 ADH, con dotación 1 kg/m2

| Código | Ud | Descripción | Rendimiento | Precio | Importe |
|---|---|---|---|---|---|
| TP00100 | h | PEÓN ESPECIAL | 0.003 | 17.01 | 0.05 |
| %NAAA00000150 | % | Medios auxiliares | 1.5 % | 0.05 | 0.00 |
| B055210V | kg | Emul.bitum.catiónica p/riego adh.C60B3/B2 ADH (material; 15/07/2016) | 1 | 0.25 | 0.25 |
| C1702D00 | h | Camión cisterna p/riego asf. (maquinaria; 15/07/2016) | 0.003 | 28.13 | 0.08 |
| C170E000 | h | Barredora autopropulsada (maquinaria; 15/07/2016) | 0.001 | 41.62 | 0.04 |
|  |  | Total |  |  | 0.42 |

| Medición | Uds. | Ancho | Parcial |
|---|---|---|---|
| Reperfilado | 1 | 3152.5 | 3152.50 |
| Rodadura | 1 | 3152.2 | 3152.20 |
| Total |  |  | 6304.7 |

## C05 REPOSICION ELEMENTOS SEÑALIZACION Y MOBILIARIO URBANO (15/05/2014)
Importe: 20269.31

### 4001 JARDINERIA
Importe: 5506.31

**05.01.01** M3 TIERRA VEGETAL CRIBADA
22.8 M3 × 18.66 (19.78 con costes indirectos) = 450.98
M3. Suministro y extendido de tierra vegetal cribada, suministrada a granel.

| Código | Ud | Descripción | Rendimiento | Precio | Importe |
|---|---|---|---|---|---|
| OPOR0010 | h | Peón ordinario | 0.616 | 16.95 | 10.44 |
| U40BA010 | M3 | Tierra vegetal cribada (material) | 1 | 8.22 | 8.22 |
|  |  | Total |  |  | 18.66 |

| Medición | Uds. | Largo | Alto | Parcial |
|---|---|---|---|---|
| ÁRBOLES |  |  |  |  |
|  | 38 | 1 | 0.6 | 22.80 |
| Total |  |  |  | 22.8 |

**05.01.02** M3 ABONO ORGÁNICO
19 M3 × 28.63 (30.35 con costes indirectos) = 576.65
M3. Suministros y extendido a mano de abono orgánico bien fermentado suministrado a granel.

| Código | Ud | Descripción | Rendimiento | Precio | Importe |
|---|---|---|---|---|---|
| OPOR0010 | h | Peón ordinario | 1.008 | 16.95 | 17.09 |
| U40BE005 | M3 | Abono orgánico (material) | 1 | 11.54 | 11.54 |
|  |  | Total |  |  | 28.63 |

| Medición | Uds. | Largo | Alto | Parcial |
|---|---|---|---|---|
| ÁRBOLES |  |  |  |  |
|  | 38 | 1 | 0.5 | 19.00 |
| Total |  |  |  | 19 |

**05.02.01** Ud LAGESTROEMIA INDICA(JÚPITER) Ø14-16 cm
38 Ud × 111.19 (117.86 con costes indirectos) = 4478.68
Ud. Suministro, apertura de hoyo, plantación y primer riego de lagestroemia indica (Júpiter) de calibre 14-16 cm y 2 metros de altura a la cruz, suministrado en contenedor y tutor de fijación.

| Código | Ud | Descripción | Rendimiento | Precio | Importe |
|---|---|---|---|---|---|
| OFPR0010 | h | Oficial 1ª | 0.6 | 18.35 | 11.01 |
| OPOR0010 | h | Peón ordinario | 0.8 | 16.95 | 13.56 |
| U04PY001 | M3 | Agua (material) | 0.1 | 1.23 | 0.12 |
| U40GA070 | Ud | lagestroemia indica 14/16 1M (material; 26/10/2020) | 1 | 86.5 | 86.50 |
|  |  | Total |  |  | 111.19 |

| Medición | Uds. | Parcial |
|---|---|---|
| APARCAMIENTOS | 38 | 38.00 |
| Total |  | 38 |

### 4002 MOBILIARIO URBANO
Importe: 11915.76

**PA655** ud PAPELERA CORTEN CUADRADA
6 ud × 402.74 (426.9 con costes indirectos) = 2561.40
Papelera de chapa de acero corten modelo Olea de FDB o equivalente. Aro interior para sujeción de la bolsa. Sección cuadrada de 405 mm y 806 mm de altura, incluso fijación al suelo. Medida la unidad completamente instalada.

| Código | Ud | Descripción | Rendimiento | Precio | Importe |
|---|---|---|---|---|---|
| O01OA090 | h. | Cuadrilla A | 0.25 | 52.31 | 13.08 |
| P01DW090 | ud | Pequeño material | 3 | 0.22 | 0.66 |
| P655CT | ud | Papelera Olea o equivalente (material; 07/10/2020) | 1 | 389 | 389.00 |
|  |  | Total |  |  | 402.74 |

**APCCRT10** Ud APARCABICICLETAS DELTA ACERO CORTEN
5 Ud × 226.91 (240.52 con costes indirectos) = 1202.60
Aparcabicicletas individual modelo Delta o equivalente, realizado en chapa de acero al carbono de espesor 12 mm cortada al láser y curvada posteriormente, con acabado corten, fijada al suelo mecánicamente, medida la unidad totalmente instalada.

| Código | Ud | Descripción | Rendimiento | Precio | Importe |
|---|---|---|---|---|---|
| O01OA090 | h. | Cuadrilla A | 0.5 | 52.31 | 26.16 |
| P29NCC020 | ud | Aparcabicicletas universal VBU01 Benito (material; 07/10/2020) | 1 | 199.65 | 199.65 |
| P01DW090 | ud | Pequeño material | 5 | 0.22 | 1.10 |
|  |  | Total |  |  | 226.91 |

Claves: hidrofugo, fijacion, asiento, suelo, placa, tubo, fungicida, tornillo, hierro, inoxidable, area, aparcamiento, soldadura, estructura, urbano, madero, proteccion, tropical, soporte, insecto

**ALCX49** ud REJILLA CUADRADA PARA ALCORQUE
38 ud × 202.38 (214.52 con costes indirectos) = 8151.76
Rejilla cuadrada para alcorque, de fundición dúctil, de sección rectangular 810x810 mm y 26 mm de espesor, con agujero central para el tronco, presenta do en dos piezas y con marco para empotrar en la solera. Meida la unidad totalmente instalada.

| Código | Ud | Descripción | Rendimiento | Precio | Importe |
|---|---|---|---|---|---|
| OFPR0010 | h | Oficial 1ª | 0.283 | 18.35 | 5.19 |
| OPOR0010 | h | Peón ordinario | 0.354 | 16.95 | 6.00 |
| CX49ALC | ud | ALCORQUE FUNDICION Y MARCO (material; 26/10/2020) | 1 | 190.01 | 190.01 |
| MORTM5 | m3 | MORTERO CEMENTO M-5 C/A.MIGA CEM II-A 32,5 N | 0.02 | 58.8 | 1.18 |
|  |  | Total |  |  | 202.38 |

| Medición | Uds. | Parcial |
|---|---|---|
| Árboles | 38 | 38.00 |
| Total |  | 38 |

### 4003 SEÑALIZACION (15/05/2014)
Importe: 2847.24

**05.05.01** ud SEÑAL OCTOG., RECT. Y CUADRADA REFLEXIVA E.G. L=70 cm.
18 ud × 79.87 (84.66 con costes indirectos) = 1523.88
Señal octogonal, rectangular o cuadrada de lado 70 cm., según planos, reflexiva nivel I (E.G.) y troquelada, incluso poste galvanizado de sustentación y cimentación, colocada.
-Señales S-28 y S-29 (zona 30).
-Prohibido el paso
-Direccion obligatoria
-SNP
-Precaución paso de cebra
-Prohibido estacionar
-Prohibido camiones
-Limite de velocidad no establecido
-Precaución bicicletas

| Código | Ud | Descripción | Rendimiento | Precio | Importe |
|---|---|---|---|---|---|
| O01OA020 | h. | Capataz | 0.27 | 19.5 | 5.27 |
| OFSE0010 | h | Oficial 2ª | 0.534 | 17.16 | 9.16 |
| OPOR0010 | h | Peón ordinario | 0.536 | 16.95 | 9.09 |
| M11SA010 | h. | Ahoyadora (maquinaria) | 0.25 | 3.02 | 0.76 |
| P27ER040 | ud | Señal triangular refle.E.G. L=70 cm (material; 26/10/2020) | 1 | 23.15 | 23.15 |
| P27EW010 | m. | Poste galvanizado 80x40x2 mm. (material; 26/10/2020) | 3 | 8.56 | 25.68 |
| P01HM010 | m3 | Hormigón HM-20/P/20/I central (material) | 0.15 | 45.07 | 6.76 |
|  |  | Total |  |  | 79.87 |

Claves: troquelado, triangulo, nivel, colocacion, soportar, reflexivo, cimiento, galvanizar, poste

| Medición | Uds. | Parcial |
|---|---|---|
| S-13 Pasos peatones | 8 | 8.00 |
| R-301 limite 30 | 4 | 4.00 |
| Carga y Descaraga | 4 | 4.00 |
| BUS | 2 | 2.00 |
| Total |  | 18 |

**U5CMP00501DB** m2 MARCA VIAL REFLECTANTE 2 COMPONENTES (15/05/2014)
79.44 m2 × 8.34 (8.84 con costes indirectos) = 702.25
Marca vial reflectante en cebreados, etc, realizada con pintura tipo plastica frio 2 componentes totalmente acabada incluso premarcaje y borrado de marcas existentes, con terminacion a mano, según PG-3/75 del MOPT. Medida la superficie ejecutada.

| Código | Ud | Descripción | Rendimiento | Precio | Importe |
|---|---|---|---|---|---|
| PUI00311D | kg | Pintura blanca acrílica M.VI (material; 07/10/2020) | 0.9 | 2.56 | 2.30 |
| PUI00325D | kg | Microesferas (material; 15/05/2014) | 0.56 | 1.47 | 0.82 |
| MW00101D | h | Máquina pintura autorpropulsada (maquinaria; 15/05/2014) | 0.08 | 13.64 | 1.09 |
| MK00160D | h | Camión furgoneta fijo 120 C. (maquinaria; 15/05/2014) | 0.03 | 19.69 | 0.59 |
| OFPR0010 | h | Oficial 1ª | 0.1 | 18.35 | 1.84 |
| OPOR0010 | h | Peón ordinario | 0.1 | 16.95 | 1.70 |
|  |  | Total |  |  | 8.34 |

Relación comercial: 002, 0, 001, Almería, 6.792

| Medición | Uds. | Largo | Ancho | Parcial |
|---|---|---|---|---|
| PASOS PEATONALES |  |  |  |  |
| LISTONES | 20 | 5 | 0.5 | 50.00 |
| BANDAS DE PARADA | 8 | 2.2 | 0.4 | 7.04 |
| CICLOCALLE |  |  |  |  |
| Ciclista y doble flecha |  |  |  |  |
|  | 8 |  | 1.65 | 13.20 |
| Velocidad 30 | 8 |  | 1.15 | 9.20 |
| Total |  |  |  | 79.44 |

**C701cada** UD SEÑAL PERMANENTE RECTANGULAR NIVEL 1 (17/09/2015)
4 UD × 89.46 (94.83 con costes indirectos) = 379.32
Señal rectangular de de dimensiones de acuerdo con Recomendacionnes de diseño para vias ciclistas en Andalucia con un nivel de retroreflexión 1 de uso permanente , incluso excavación de cimentación, macizo de anclaje en hormigón HM-20, poste de sustentación, elementos de sujección en acero galvanizado, paneles complementarios de indicacion especifica ciclista y parte proporcional de tornillería y piezas especiales.Totalmente colocada.

| Código | Ud | Descripción | Rendimiento | Precio | Importe |
|---|---|---|---|---|---|
| OFPR0010 | h | Oficial 1ª | 0.05 | 18.35 | 0.92 |
| OPOR0010 | h | Peón ordinario | 0.05 | 16.95 | 0.85 |
| MTB204cada | ud | Señal permanente rectangular nivel 1. (material; 20/06/2018) | 1 | 71.85 | 71.85 |
| MTB21000 | ud | Tornillería y piezas especiales, suministrados a pie de obra. (material; 17/09/2015) | 0.45 | 2.17 | 0.98 |
| MTB208a | ud | Poste 80 x 40 x 2 mm G. (material; 17/09/2015) | 1 | 12 | 12.00 |
| CH04120 | m3 | Hormigón HM-20/P/40/I, suministrado (material; 05/06/2018) | 0.064 | 44.69 | 2.86 |
|  |  | Total |  |  | 89.46 |

| Medición | Uds. | Parcial |
|---|---|---|
| Señal ciclovia |  |  |
|  | 4 | 4.00 |
| Total |  | 4 |

**GBA13517** m MARCA VIAL LONG 10CM, PLÁSTICA 2 COMPONENTES (15/07/2016)
514.45 m × 0.44 (0.47 con costes indirectos) = 241.79
Pintado sobre pavimento de marca vial longitudinal para uso permanente y retrorreflectante en seco, con humedad y con lluvia, tipo P-RR, de 10 cm de anchura, con plástico de aplicación en frío de dos componentes de color blanco y microesferas de vidrio, aplicada mecánicamente mediante pulverización

| Código | Ud | Descripción | Rendimiento | Precio | Importe |
|---|---|---|---|---|---|
| OFPR0010 | h | Oficial 1ª | 0.007 | 18.35 | 0.13 |
| OPOR0010 | h | Peón ordinario | 0.004 | 16.95 | 0.07 |
| %NAAA00000150 | % | Medios auxiliares | 1.5 % | 0.20 | 0.00 |
| BBA17100 | kg | Plástico en frío 2 comp.blanco p/marcas viales (material; 15/07/2016) | 0.027 | 3.1 | 0.08 |
| BBA1M200 | kg | Microesferas vidrio p/marcas viales retrorref.seco+húmedo+lluvia (material; 15/07/2016) | 0.013 | 1.22 | 0.02 |
| C1B02A00 | h | Máquina p/pintar banda vial,autopropulsada (maquinaria; 15/07/2016) | 0.004 | 34.77 | 0.14 |
|  |  | Total |  |  | 0.44 |

| Medición | Uds. | Largo | Parcial |
|---|---|---|---|
| Eje |  |  |  |
|  | 1 | 123 | 123.00 |
|  | 1 | 150.75 | 150.75 |
|  | 1 | 92.7 | 92.70 |
|  | 1 | 148 | 148.00 |
| Total |  |  | 514.45 |

## C06 REPOSICIÓN DE SERVICIOS AFECTADOS (03/07/2017)
Importe: 7513.94

**06.01** pa REPOSICIÓN DE SERVICIOS AFECTADOS (26/10/2020)
1 pa × 3411.64 (3616.34 con costes indirectos) = 3616.34
Reposición de servicios urbanísticos afectados por la intervención, a justificar por su falta innata de previsión, de diversa índole, incluyendo mano de obra, maquinaria y materiales para su reposición completa.

| Código | Ud | Descripción | Rendimiento | Precio | Importe |
|---|---|---|---|---|---|
| 06REP01 | pa | REPOSICIÓN DE SERVICIOS AFECTADOS (26/10/2020) | 1 | 3411.64 | 3411.64 |
|  |  | Total |  |  | 3411.64 |

**06.03** ud ADAPTACIÓN DE ARQUETAS Y POZOS A NUEVA COTA (03/07/2017)
70 ud × 52.53 (55.68 con costes indirectos) = 3897.60
Adaptación de arquetas y pozos de todo tipo a la nueva cota de pavimento, formado por diversa índole de trabajos, según arqueta existente y cotas, pero en general de fábrica de ladrillo perforado por tabla de 1/2 pie, enfoscada y bruñida por el interior, tapa de hormigón armado y/o metálica reutilizada, con cerco de perfil laminado L 50.5 y mantenimiento o adaptación de la conexión de tubos de entrada y salida, incluso excavación en tierras y relleno; construido según CTE. Medida la cantidad ejecutada.

| Código | Ud | Descripción | Rendimiento | Precio | Importe |
|---|---|---|---|---|---|
| ATC00100 | h | CUADRILLA ALBAÑILERÍA, FORMADA POR OFICIAL 1ª Y PEÓN ESP. (05/10/2020) | 0.4 | 35.36 | 14.14 |
| TP00100 | h | PEÓN ESPECIAL | 0.8 | 17.01 | 13.61 |
| AGM00200 | m3 | MORTERO DE CEMENTO M15 (1:3) CEM II/A-L 32,5 N (03/07/2017) | 0.021 | 67.97 | 1.43 |
| AGM00500 | m3 | MORTERO DE CEMENTO M5 (1:6) CEM II/A-L 32,5 N (03/07/2017) | 0.094 | 51.46 | 4.84 |
| CH04020 | m3 | HORMIGÓN HM-20/P/20/I, SUMINISTRADO | 0.11 | 54.78 | 6.03 |
| FL01300 | mu | LADRILLO CERÁM. PERF. TALADRO PEQUEÑO REVESTIR 24x11,5x5 cm (material; 03/07/2017) | 0.06 | 71.5 | 4.29 |
| SA00700 | m2 | TAPA DE HORMIGÓN ARMADO CON CERCO (material; 03/07/2017) | 0.3 | 27.3 | 8.19 |
|  |  | Total |  |  | 52.53 |

## C07 GESTIÓN DE RESIDUOS (19/06/2012)
Importe: 7714.02

**50010MIX** TN RETIRADA Y TRATAMIENTO RESIDUOS MIXTOS EN PLANTA AUTORIZADA (06/06/2016)
965.2 TN × 7.5 (7.95 con costes indirectos) = 7673.34
Retirada de residuos de restos de hormigón y mezclas bituminosas a planta de tratamiento autorizado, situado a una distancia máxima de 50 km, formado por: transporte, descarga, canon de vertido y gestión.

| Código | Ud | Descripción | Rendimiento | Precio | Importe |
|---|---|---|---|---|---|
| 0151CANOIN | tn | Canon de vertido y tratamiento restos mixtos (material; 30/09/2020) | 1 | 5.5 | 5.50 |
| 0152TRNSP | km | Kilómetro de transporte de material (maquinaria; 06/06/2016) | 50 | 0.04 | 2.00 |
|  |  | Total |  |  | 7.5 |

| Medición | Uds. | Ancho | Alto | Parcial |
|---|---|---|---|---|
| Mezclas bituminosas 17 03 02 |  |  |  |  |
| Demoliciones calzada | 2.45 | 3284.7 | 0.1 | 804.75 |
| Mezclas de hormigón 17 01 07 |  |  |  |  |
| Demoliciones de aceras | 2.2 | 729.3 | 0.1 | 160.45 |
| Total |  |  |  | 965.2 |

**5003PLA** TN RETIRADA YTRATAM. RESID. PLASTICOS Y CARTON EN PLANTA AUTORIZ. (19/06/2012)
3 TN × 12.79 (13.56 con costes indirectos) = 40.68
Retirada de restos de cartón y plástico a planta de tratamiento autorizado, situado a una distancia máxima de 50 km, formado por: transporte, descarga, canon de vertido y gestión.

| Código | Ud | Descripción | Rendimiento | Precio | Importe |
|---|---|---|---|---|---|
| 015PLATS | tn | Canon plástico y papel (material; 19/06/2012) | 1 | 10.79 | 10.79 |
| 0152TRNSP | km | Kilómetro de transporte de material | 50 | 0.04 | 2.00 |
|  |  | Total |  |  | 12.79 |

| Medición | Uds. | Largo | Parcial |
|---|---|---|---|
| Envases de Papel y cartón código 150101 | 1 | 1.5 | 1.50 |
| Envases de Plastico código 150102 | 1 | 1.5 | 1.50 |
| Total |  |  | 3 |

## C08 SEGURIDAD Y SALUD (29/09/2020)
Importe: 3529.8

**08.01** ud Seguridad y salud (29/09/2020)
1 ud × 3330 (3529.8 con costes indirectos) = 3529.80
Medias completas de Seguridad y Salud, conforme a Estudio de Seguridad de Proyecto y de las disposiciones exigibles en el RD 1627/97 y demás normativa de aplicación.

| Código | Ud | Descripción | Precio |
|---|---|---|---|
| % | % | Costes directos complementarios (15/05/2019) | 0 |

**A0121000** h Oficial 1a (mano de obra; 21/05/2020)
Precio: 18.5
Relación comercial: Valencia, 17.49, Castellón, 16.13, Alicante, 18.09, CA Valenciana, 17.62

**A012N000** h Oficial 1a de obra pública (mano de obra; 21/05/2020)
Precio: 18.5
Relación comercial: CA Valenciana, 17.62, Alicante, 18.09, Castellón, 16.13, Valencia, 17.49

**A0140000** h Peón (mano de obra; 21/05/2020)
Precio: 17.64
Relación comercial: CA Valenciana, 16.2, Alicante, 17.03, Castellón, 13.9, Valencia, 15.91

**A0150000** h Peón especialista (mano de obra; 21/05/2020)
Precio: 17.82
Relación comercial: Valencia, 16.23, Castellón, 14.33, Alicante, 17.61, CA Valenciana, 16.64

| Código | Ud | Descripción | Precio |
|---|---|---|---|
| MO2000000 | h | Oficial 1ª (mano de obra; 17/09/2015) | 15.21 |
| MO6000000 | h | Peón Ordinario (mano de obra; 17/09/2015) | 14.36 |
| O01OA030 | h. | Oficial primera (mano de obra; 17/05/2019) | 19.19 |
| O01OA040 | h. | Oficial segunda (mano de obra; 30/09/2020) | 18.56 |

**O01OA050** h. Ayudante (mano de obra; 17/05/2019)
Precio: 15.72
Claves: ayudante

**O01OA070** h. Peón (mano de obra; 16/05/2019)
Precio: 18.29
Claves: ordinario

**TO00100** h OF. 1ª ALBAÑILERÍA (mano de obra; 03/07/2017)
Precio: 19.19
Medidas las horas trabajadas

**TO01100** h OF. 1ª SOLADOR (mano de obra; 03/07/2017)
Precio: 19.19
Medidas las horas trabajadas

**TO02200** h OFICIAL 2ª (mano de obra; 03/07/2017)
Precio: 18.72
Medidas las horas trabajadas

| Código | Ud | Descripción | Precio |
|---|---|---|---|
| U01AA010 | h | Peón especializado (mano de obra; 14/02/2009) | 14.25 |
| U01FR005 | Hr | Jardinero (mano de obra; 05/02/2007) | 14.14 |
| U01FR013 | Hr | Peón ordinario jardinero (mano de obra; 28/05/2019) | 15.59 |

## Mediciones

**01.002** m² DEMOLICIÓN Y LEVANTADO DE PAVIMENTO DE ADOQUÍN Y BALDOSAS ACERAS
4 m² × 8.15

| Medición | Uds. | Largo | Ancho | Parcial |
|---|---|---|---|---|
|  | 1 | 2 | 2 | 4.00 |
| Total |  |  |  | 4 |

**01.003** m² DEMOLICIÓN Y LEVANTADO DE PAVIMENTO DE HORMIGÓN Y ASFALTO
4 m² × 5.04

| Medición | Uds. | Largo | Ancho | Parcial |
|---|---|---|---|---|
|  | 1 | 2 | 2 | 4.00 |
| Total |  |  |  | 4 |

**01.004** m3 EXC.CAJ.A MÁQUINA T.COMPACTOS
0.6 m3 × 6.66

| Medición | Uds. | Largo | Ancho | Alto | Parcial |
|---|---|---|---|---|---|
|  | 1 | 3 | 2 | 0.1 | 0.60 |
| Total |  |  |  |  | 0.6 |

**01.005** m3 RELL/APIS.MEC.C.ABIER.ZAHORRA ARTIFICIAL
0.9 m3 × 16.62

| Medición | Uds. | Largo | Ancho | Alto | Parcial |
|---|---|---|---|---|---|
|  | 1 | 3 | 2 | 0.15 | 0.90 |
| Total |  |  |  |  | 0.9 |

**04.03** ml REPARACIÓN DEL PORTALES DE EDIFICACIONES
4 ml × 22.82

| Medición | Uds. | Largo | Parcial |
|---|---|---|---|
|  | 2 | 2 | 4.00 |
| Total |  |  | 4 |

**04.04** ml REPARACIÓN DE ENCUENTRO DE FACHADA CON NUEVO PAVIMENTO
9 ml × 10.34

| Medición | Uds. | Largo | Parcial |
|---|---|---|---|
|  | 3 | 3 | 9.00 |
| Total |  |  | 9 |

**04.05** m2 SOLER.HA-30, 15 cm.ARMA.#15x15x8 (03/07/2017)
4 m2 × 20.45
Solera de hormigón de 15 cm. de espesor horizontal con inclinación y recrecidos para diferentes tipos de pavimentos, realizada con hormigón HA-30 N/mm2, Tmáx.20 mm., sobre lámina de polietileno, i/vertido, colocación y armado con mallazo 15x15x8, p.p. de juntas, aserrado de las mismas, tratamientos y remates perimetrales in-situ segun detalles de proyecto, encuentros con elementos de infraestructuras y mobiliario, y recrecidos para absorber diferencias de espesor en materiales de pavimento. Medida la superficie ejecutada.

| Código | Ud | Descripción | Rendimiento | Precio | Importe |
|---|---|---|---|---|---|
| OFSE0010 | h | Oficial 2ª | 0.2 | 17.16 | 3.43 |
| TP00100 | h | PEÓN ESPECIAL | 0.2 | 17.01 | 3.40 |
| CA00620 | kg | ACERO ELECTROSOLDADO ME B 500 T EN MALLA (material; 03/07/2017) | 3.3 | 0.91 | 3.00 |
| CH02920 | m3 | HORMIGÓN HA-30/P/20/IIa, SUMINISTRADO (material; 17/05/2019) | 0.162 | 58.29 | 9.44 |
| XI01100 | m2 | LÁMINA POLIETILENO 0,2 mm | 1.111 | 0.59 | 0.66 |
| XT14000 | m3 | POLIESTIRENO PLANCHAS RIGIDAS, DENS. 12 kg/m3 (material; 03/07/2017) | 0.003 | 172.75 | 0.52 |
|  |  | Total |  |  | 20.45 |

Claves: fratasado, armadura, colocacion, hormigon, solera, mallazo, elaboracion, junta

| Medición | Uds. | Largo | Ancho | Parcial |
|---|---|---|---|---|
|  | 1 | 2 | 2 | 4.00 |
| Total |  |  |  | 4 |

**04.01** m2 PAV. ADOQ.MÁRMOL TRAVERTINO ORO ENVEJ. BANDA LIBRE DE 10 CMS.
4 m2 × 30
Pavimento de adoquín de mármol travertino oro envejecido antideslizante en banda libre, de espesor 2 cms., de forma rectangular de ancho 10 cms. y longitud variable y libre, colocado con mortero seco, incluso p.p. de enlechado con mortero (1:1) y avitolado, a colocar sobre base solera con su formación de pendientes con mortero de cemento, p.p. de uniones y colocación de tapas de arquetas de registro, alcorques, mobiliario urbano, portales, señalización, iluminación, etc. con mortero de cemento 1:3 y remate del pavimento con media caña de mortero de cemento 1:3, enfoscado y bruñido. Se incluye en la partida adoquines con textura para ciegos. Medida la superficie ejecutada.

| Código | Ud | Descripción | Rendimiento | Precio |
|---|---|---|---|---|
| O01OA090 | h. | Cuadrilla A | 0.3 | 52.31 |
| M08RB010 | h. | Bandeja vibrante de 170 kg. | 0.1 | 4.37 |
| P01AA020 | m3 | Arena de río 0/6 mm. | 0.053 | 9.55 |
| P01AA950 | m3 | Arena caliza machaq. sacos 0,3 mm | 0.043 | 11.41 |
| P08XVA005 | m2 | Adoq.marm.trav.oro envej. banda libre 10 cms. e=3 cms. (material; 29/05/2020) | 1.1 | 36 |
| MORTM5 | m3 | MORTERO CEMENTO M-5 C/A.MIGA CEM II-A 32,5 N | 0.025 | 58.8 |

Claves: rio, doble, colocacion, junta, equivalente, modelo, capa, hormigon, ejecucion, pavimentacion, limpieza, pieza, superficie, compacto, relleno, areno, terreno, adoquin, previo

| Medición | Uds. | Largo | Ancho | Parcial |
|---|---|---|---|---|
|  | 1 | 2 | 2 | 4.00 |
| Total |  |  |  | 4 |

## Precios auxiliares

**AU3002a** m3 Hormigón HM-20 (27/11/2006)
Precio: 35.51

| Código | Ud | Descripción | Rendimiento | Precio | Importe |
|---|---|---|---|---|---|
| OPOR0010 | h | Peón ordinario | 0.08 | 16.95 | 1.36 |
| MT0510bca | Tm | Cemento CEM II clase 42,5 a granel UNE 80301 a pie de obra (material; 27/11/2006) | 0.25 | 71.2 | 17.80 |
| MT0110 | m3 | Agua (material; 27/11/2006) | 0.165 | 0.48 | 0.08 |
| MT0310bba | Tm | Árido Grueso (> 4 mm) de machaqueo de naturaleza caliza (material; 27/11/2006) | 0.84 | 4.32 | 3.63 |
| MT0310bbb | Tm | Árido Fino (< 4 mm) de machaqueo de naturaleza caliza (material; 27/11/2006) | 1.26 | 4.88 | 6.15 |
| MQ0800ac | h | Central de dosificación de 90 m3/h (maquinaria; 27/11/2006) | 0.035 | 118.07 | 4.13 |
| MQ0860b | h | Camión hormigonera de 9 m3 de capacidad (maquinaria; 27/11/2006) | 0.05 | 47.22 | 2.36 |
|  |  | Total |  |  | 35.51 |

Relación comercial: Almería, 2.618, Cádiz, 2.542, Córdoba, 2.884, General, 2.596, Granada, 2.72, Huelva, 2.372, Jaén, 2.466, Málaga, 2.608, Sevilla, 2.562

**C321baa** m3 Excavación zanjas toda clase de terrenos (27/11/2006)
Precio: 2.82
Excavación en zanjas,en toda clase de terrenos, incluso roca, entibación y agotamiento si fuera necesario, carga de productos sobrantes y transporte a lugar de empleo o vertedero autorizado.

| Código | Ud | Descripción | Rendimiento | Precio | Importe |
|---|---|---|---|---|---|
| TP00100 | h | PEÓN ESPECIAL | 0.004 | 17.01 | 0.07 |
| OFPR0010 | h | Oficial 1ª | 0.021 | 18.35 | 0.39 |
| OPOR0010 | h | Peón ordinario | 0.042 | 16.95 | 0.71 |
| MQ0405ab | h | Retroexcavadora sobre orugas de 30 Tn de peso (maquinaria; 27/11/2006) | 0.007 | 82.61 | 0.58 |
| MQ0625ac | h | Camión basculante rígido de 20 t (maquinaria; 27/11/2006) | 0.013 | 56.22 | 0.73 |
| MQ0370b | h | Carro perforador martillo 60 (maquinaria; 27/11/2006) | 0.003 | 38.95 | 0.12 |
| MQ0620ba | h | Camión caja fija con cisterna para agua de 10 t (maquinaria; 27/11/2006) | 0.001 | 39.18 | 0.04 |
| MQ0200ab | h | Bomba sumergible para aguas limpias de 5 kW (maquinaria; 27/11/2006) | 0.004 | 10.17 | 0.04 |
| MT0110 | m3 | Agua | 0.01 | 0.48 | 0.00 |
| MT09100 | kg | Explosivo y p.p. de cebos y detonadores (material; 27/11/2006) | 0.011 | 6.21 | 0.07 |
| MT0D00b | m2 | Tablón de madera de pìno para 5 usos. (material; 27/11/2006) | 0.005 | 6.46 | 0.03 |
| MT0A300 | kg | Clavos de acero (material; 27/11/2006) | 0.05 | 0.84 | 0.04 |
|  |  | Total |  |  | 2.82 |

Relación comercial: Almería, 1.2669, Cádiz, 1.23985, Córdoba, 1.4055, General, 1.27025, Granada, 1.33735, Huelva, 1.2013, Jaén, 1.1997, Málaga, 1.2477, Sevilla, 1.26545

**AGL00100** m3 LECHADA DE CEMENTO CEM II/A-L 32,5 N (03/07/2017)
Precio: 107.9
Lechada de cemento CEM II/A-L 32,5 N, envasado, confeccionada a mano, según UNE-EN 197-1:2000.

| Código | Ud | Descripción | Rendimiento | Precio | Importe |
|---|---|---|---|---|---|
| TP00100 | h | PEÓN ESPECIAL | 3.605 | 17.01 | 61.32 |
| GC00200 | t | CEMENTO CEM II/A-L 32,5 N EN SACOS (material; 03/07/2017) | 0.515 | 89.51 | 46.10 |
| GW00100 | m3 | AGUA POTABLE (material; 03/07/2017) | 0.891 | 0.54 | 0.48 |
|  |  | Total |  |  | 107.9 |

**AGM01600** m3 MORTERO BASTARDO M10 (1:0,5:4) CEM II/A-L 32,5 N Y CAL (03/07/2017)
Precio: 95.29
Mortero bastardo de cemento CEM II/A-L 32,5 N, cal aérea apagada y arena de río, tipo M10 (1:0,5:4), con una resistencia a compresión de 5 N/mm2, según UNE-EN 998-2:2004.

| Código | Ud | Descripción | Rendimiento | Precio | Importe |
|---|---|---|---|---|---|
| TP00100 | h | PEÓN ESPECIAL | 1.236 | 17.01 | 21.02 |
| AA00300 | m3 | ARENA GRUESA (material; 03/07/2017) | 1.38 | 9.72 | 13.41 |
| GC00200 | t | CEMENTO CEM II/A-L 32,5 N EN SACOS | 0.38 | 89.51 | 34.01 |
| GK00100 | t | CAL AÉREA APAGADA EN POLVO EN SACOS (material; 03/07/2017) | 0.19 | 140.72 | 26.74 |
| GW00100 | m3 | AGUA POTABLE | 0.2 | 0.54 | 0.11 |
|  |  | Total |  |  | 95.29 |

**01CEC0003** m3 Excav. mec. emplaz. y cim. tránsito. (06/02/2008)
Precio: 8.82
Excavación mecánica para emplazamiento y cimientos de obras de fábrica en terreno de tránsito, incluso transporte a vertedero de los productos sobrantes.

| Código | Ud | Descripción | Rendimiento | Precio | Importe |
|---|---|---|---|---|---|
| OPOR0010 | h | Peón ordinario | 0.12 | 16.95 | 2.03 |
| OFPR0010 | h | Oficial 1ª | 0.127 | 18.35 | 2.33 |
| MESR0455 | h | Retroexcavadora cazo FIAT 17 Tm | 0.085 | 45 | 3.83 |
| MCSC0105 | h | Camión basculante normal s/c | 0.042 | 12.76 | 0.54 |
| %1PMA0001 | % | Medios auxiliares | 1 % | 8.73 | 0.09 |
|  |  | Total |  |  | 8.82 |

Relación comercial: 000, 7.62, 001, 0, 002, 003, 004, 005

**10HMC0016** m3 H. en masa HM-16 cimientos (04/05/2004)
Precio: 58.29
Hormigón HM-16, en masa, colocado en cimientos y zapatas de muros, muretes y obras de fábrica, en pozos de registro y recubrimientos, incluso encofrado, desencofrado, colocación y vibrado; completamente terminado.

| Código | Ud | Descripción | Rendimiento | Precio | Importe |
|---|---|---|---|---|---|
| PFHO0160 | m3 | Hormigón HM-20 (material; 06/08/2018) | 1 | 43.5 | 43.50 |
| PFHA0010 | m2 | Encofrado de madera en cualquier tipo de paramento, incluso desencofrado (material; 04/05/2004) | 0.5 | 7.1 | 3.55 |
| OPOR0010 | h | Peón ordinario | 0.566 | 16.95 | 9.59 |
| MASV0010 | h | Vibrador de aguja (maquinaria; 24/01/2005) | 0.354 | 3.01 | 1.07 |
| %1PMA0001 | % | Medios auxiliares | 1 % | 57.71 | 0.58 |
|  |  | Total |  |  | 58.29 |

Relación comercial: 000, 47.94, 001, 0, 002, 003, 004, 005

**10HMA0016** m3 H. en masa HM-16 alzados (04/05/2004)
Precio: 86.34
Hormigón HM-16, en masa, colocado en alzados de obras de fábrica y pozos de registro, incluso encofrado, desencofrado, colocación y vibrado; completamente terminado.

| Código | Ud | Descripción | Rendimiento | Precio | Importe |
|---|---|---|---|---|---|
| PFHO0160 | m3 | Hormigón HM-20 | 1 | 43.5 | 43.50 |
| PFHA0010 | m2 | Encofrado de madera | 4 | 7.1 | 28.40 |
| OPOR0010 | h | Peón ordinario | 0.707 | 16.95 | 11.98 |
| MASV0010 | h | Vibrador de aguja | 0.53 | 3.01 | 1.60 |
| %1PMA0001 | % | Medios auxiliares | 1 % | 85.48 | 0.85 |
|  |  | Total |  |  | 86.34 |

Relación comercial: 000, 84.23, 001, 0, 002, 003, 004, 005

**10HMA0020** m3 H. en masa HM-20 alzados (04/05/2004)
Precio: 81.48
Hormigón HM-20, en masa, colocado en pretiles y alzados de obras de fábrica, incluso encofrado, desencofrado, colocación y vibrado, completamente terminado.

| Código | Ud | Descripción | Rendimiento | Precio | Importe |
|---|---|---|---|---|---|
| MASV0010 | h | Vibrador de aguja | 0.53 | 3.01 | 1.60 |
| OPOR0010 | h | Peón ordinario | 0.548 | 16.95 | 9.29 |
| PFHA0010 | m2 | Encofrado de madera | 5 | 7.1 | 35.50 |
| PFHO0020 | m3 | Hormigón HM-20 B/25 (material; 23/07/2009) | 1 | 34.28 | 34.28 |
| %1PMA0001 | % | Medios auxiliares | 1 % | 80.67 | 0.81 |
|  |  | Total |  |  | 81.48 |

Relación comercial: 000, 90.62, 001, 0, 002, 003, 004, 005

**10HAL0110** m3 H. tipo HM-10 en recubr.,rell. y cim. (23/07/2009)
Precio: 41.64
Hormigón en masa del tipo HM-10 colocado en recubrimientos, rellenos y cimentaciones de pequeñas obras de fábrica; totalmente colocado.

| Código | Ud | Descripción | Rendimiento | Precio | Importe |
|---|---|---|---|---|---|
| OPOR0010 | h | Peón ordinario | 0.743 | 16.95 | 12.59 |
| PFHO0010 | m3 | Hormigón HM-10 B/25 (material; 23/07/2009) | 1 | 28.64 | 28.64 |
| %1PMA0001 | % | Medios auxiliares | 1 % | 41.23 | 0.41 |
|  |  | Total |  |  | 41.64 |

Relación comercial: 000, 43.4, 001, 0, 002, 003, 004, 005

**11CTR0600** Ud Tapa de fund. Ø 600 mm tráf. pesado (15/11/2000)
Precio: 100.64
Tapa y cerco de fundición Ø 600 mm para pozos de registro capaz de soportar tráfico pesado; totalmente colocada

| Código | Ud | Descripción | Rendimiento | Precio | Importe |
|---|---|---|---|---|---|
| PMTP0901 | Ud | Tapa y cerco f.Ø 600 mm. 144Kg (material; 15/11/2000) | 1 | 93.89 | 93.89 |
| OFPR0010 | h | Oficial 1ª | 0.163 | 18.35 | 2.99 |
| OPOR0010 | h | Peón ordinario | 0.163 | 16.95 | 2.76 |
| %1PMA0001 | % | Medios auxiliares | 1 % | 99.64 | 1.00 |
|  |  | Total |  |  | 100.64 |

Relación comercial: 000, 114.95, 001, 0, 002, 003, 004, 005

**01RAR0002** m3 Arena en zanjas. (05/02/2008)
Precio: 14.29
Arena graduada colocada en tongadas para relleno de zanjas y asiento y/o recubrimiento de conducciones, compactada y totalmente terminada.

| Código | Ud | Descripción | Rendimiento | Precio | Importe |
|---|---|---|---|---|---|
| MESC0417 | h | Retroexcavadora mixta s/c | 0.007 | 13.45 | 0.09 |
| OFPR0010 | h | Oficial 1ª | 0.007 | 18.35 | 0.13 |
| PAXA0100 | Tn | Arena lavada 0/8mm. D 1.66 (S) (material; 21/07/2009) | 1.66 | 7.74 | 12.85 |
| OPOR0010 | h | Peón ordinario | 0.064 | 16.95 | 1.08 |
| %1PMA0001 | % | Medios auxiliares | 1 % | 14.15 | 0.14 |
|  |  | Total |  |  | 14.29 |

Relación comercial: 000, 9.37, 001, 0, 002, 003, 004, 005

**O01OA090** h. Cuadrilla A (05/10/2020)
Precio: 52.31
Cuadrilla compuesta por ayudante, peón especial y oficial de 1ª.

| Código | Ud | Descripción | Rendimiento | Precio | Importe |
|---|---|---|---|---|---|
| OFPR0010 | h | Oficial 1ª | 1 | 18.35 | 18.35 |
| TP00100 | h | PEÓN ESPECIAL | 1 | 17.01 | 17.01 |
| OPOR0010 | h | Peón ordinario | 1 | 16.95 | 16.95 |
|  |  | Total |  |  | 52.31 |

Claves: cuadrilla

**U01EZ030** m3 EXCAV. ZANJA TERRENO TRÁNSITO
Precio: 4.55
Excavación en zanja en terreno de tránsito, incluso carga y transporte de los productos de la excavación a vertedero o lugar de empleo.

| Código | Ud | Descripción | Rendimiento | Precio | Importe |
|---|---|---|---|---|---|
| O01OA020 | h. | Capataz | 0.042 | 19.5 | 0.82 |
| OPOR0010 | h | Peón ordinario | 0.081 | 16.95 | 1.37 |
| M05EC020 | h. | Excavadora hidráulica cadenas 135 CV (maquinaria) | 0.035 | 31.66 | 1.11 |
| M06MR230 | h. | Martillo rompedor hidraúlico 600 kg. | 0.045 | 6.15 | 0.28 |
| M07CB020 | h. | Camión basculante 4x4 14 t. (maquinaria) | 0.04 | 20 | 0.80 |
| M07N080 | m3 | Canon de tierra a vertedero (maquinaria) | 1 | 0.17 | 0.17 |
|  |  | Total |  |  | 4.55 |

Claves: carga, excavacion, zanja, vertedero, trafico, transporte, terreno, produccion

**E02SZ060** m3 RELL.TIERR.ZANJA MANO S/APORT. (05/10/2020)
Precio: 12.59
Relleno y extendido de tierras propias en zanjas, por medios manuales, sin aporte de tierras, y con p.p. de medios auxiliares.

| Código | Ud | Descripción | Rendimiento | Precio | Importe |
|---|---|---|---|---|---|
| OPOR0010 | h | Peón ordinario | 0.743 | 16.95 | 12.59 |
|  |  | Total |  |  | 12.59 |

Claves: medio, manual, tierra, aportacion, auxiliar, zanja, relleno

**E02EM010** m3 EXC.ZANJA A MÁQUINA T. DISGREG. (16/05/2019)
Precio: 6.87
Excavación en zanjas, en terrenos disgregados, por medios mecánicos, con extracción de tierras a los bordes, sin carga ni transporte al vertedero y con p.p. de medios auxiliares.

| Código | Ud | Descripción | Rendimiento | Precio | Importe |
|---|---|---|---|---|---|
| OPOR0010 | h | Peón ordinario | 0.106 | 16.95 | 1.80 |
| M05RN020 | h. | Retroexcavadora neumáticos 75 CV | 0.15 | 33.8 | 5.07 |
|  |  | Total |  |  | 6.87 |

Claves: disgregado, transporte, tierra, excavacion, zanja, terreno, mecanico, carga, vertedero, auxiliar, extraccion, medio

**E04CM075** m3 HORM. HM-20/P/40/I V. MANUAL
Precio: 102.9
Hormigón en masa HM-20 N/mm2 consistencia plástica, Tmáx.40 mm., para ambiente normal, elaborado en central en relleno de zapatas y zanjas de cimentación, incluso encamillado de pilares y muros, vertido por medios manuales, vibrado y colocación. Según normas NTE-CSZ , EHE y CTE-SE-C.

| Código | Ud | Descripción | Rendimiento | Precio | Importe |
|---|---|---|---|---|---|
| OFPR0010 | h | Oficial 1ª | 0.382 | 18.35 | 7.01 |
| OPOR0010 | h | Peón ordinario | 0.382 | 16.95 | 6.47 |
| M11HV120 | h. | Aguja eléct.c/convertid.gasolina D=79mm. (maquinaria) | 0.36 | 2.38 | 0.86 |
| P01HM020 | m3 | Hormigón HM-20/P/40/I central (material) | 1.15 | 77.01 | 88.56 |
|  |  | Total |  |  | 102.9 |

Claves: central, masa, elaboracion, ambiente, plastico, consistencia, hormigon, zanja, relleno, zapata, colocacion, manual, medio, vertedero, muro, soporte, norma, vibracion, cimiento

**MORTM5** m3 MORTERO CEMENTO M-5 C/A.MIGA CEM II-A 32,5 N
Precio: 58.8
Mortero de cemento CEM II/B-P 32,5 N y arena de miga de tipo M-5 para uso corriente (G), con resistencia a compresión a 28 días de 5,0 N/mm2, confeccionado con hormigonera de 200 l., s/RC-03 y UNE-EN-998-1:2004.

| Código | Ud | Descripción | Rendimiento | Precio | Importe |
|---|---|---|---|---|---|
| OPOR0010 | h | Peón ordinario | 2.05 | 16.95 | 34.75 |
| P01CC020 | t. | Cemento CEM II/B-P 32,5 N sacos (material) | 0.27 | 27.16 | 7.33 |
| P01AA060 | m3 | Arena de miga cribada (material) | 1.09 | 14.96 | 16.31 |
| P01DW050 | m3 | Agua (material) | 0.255 | 0.3 | 0.08 |
| M03HH020 | h. | Hormigonera 200 l. gasolina (maquinaria) | 0.4 | 0.82 | 0.33 |
|  |  | Total |  |  | 58.8 |

Claves: hormigon, cemento, confeccionar, compresion, areno, mortero, resistencia

**ATC00100** h CUADRILLA ALBAÑILERÍA, FORMADA POR OFICIAL 1ª Y PEÓN ESP. (05/10/2020)
Precio: 35.36
Cuadrilla albañilería, formada por oficial 1ª y peón especial.

| Código | Ud | Descripción | Rendimiento | Precio | Importe |
|---|---|---|---|---|---|
| OFPR0010 | h | Oficial 1ª | 1 | 18.35 | 18.35 |
| TP00100 | h | PEÓN ESPECIAL | 1 | 17.01 | 17.01 |
|  |  | Total |  |  | 35.36 |

**AGM00200** m3 MORTERO DE CEMENTO M15 (1:3) CEM II/A-L 32,5 N (03/07/2017)
Precio: 67.97
Mortero de cemento CEM II/A-L 32,5 N, tipo M15 (1:3), con una resistencia a compresión de 15 N/mm2, según UNE-EN 998-2:2004.

| Código | Ud | Descripción | Rendimiento | Precio | Importe |
|---|---|---|---|---|---|
| TP00100 | h | PEÓN ESPECIAL | 1.03 | 17.01 | 17.52 |
| AA00300 | m3 | ARENA GRUESA | 1.004 | 9.72 | 9.76 |
| GC00200 | t | CEMENTO CEM II/A-L 32,5 N EN SACOS | 0.453 | 89.51 | 40.55 |
| GW00100 | m3 | AGUA POTABLE | 0.268 | 0.54 | 0.14 |
|  |  | Total |  |  | 67.97 |

**AGM00500** m3 MORTERO DE CEMENTO M5 (1:6) CEM II/A-L 32,5 N (03/07/2017)
Precio: 51.46
Mortero de cemento CEM II/A-L 32,5 N, tipo M5 (1:6), con una resistencia a compresión de 5 N/mm2, según UNE-EN 998-2:2004.

| Código | Ud | Descripción | Rendimiento | Precio | Importe |
|---|---|---|---|---|---|
| TP00100 | h | PEÓN ESPECIAL | 1.03 | 17.01 | 17.52 |
| AA00300 | m3 | ARENA GRUESA | 1.102 | 9.72 | 10.71 |
| GC00200 | t | CEMENTO CEM II/A-L 32,5 N EN SACOS | 0.258 | 89.51 | 23.09 |
| GW00100 | m3 | AGUA POTABLE | 0.263 | 0.54 | 0.14 |
|  |  | Total |  |  | 51.46 |

## Recursos

**M05EN030** h. Excav.hidráulica neumáticos 100 CV
Claves: hidraulico, neumatico

**MK00100** h CAMIÓN BASCULANTE
Medidas las horas trabajadas

**M06MR230** h. Martillo rompedor hidraúlico 600 kg
Claves: rompedor, hidraulico, martillo

**M05RN020** h. Retroexcavadora neumáticos 75 CV
Claves: neumatico

**M05RN030** h. Retroexcavadora neumáticos 100 CV
Claves: neumatico

**P01AF040** t. Zahorra artifici. huso Z-3 DA<25
Claves: zahorra

**M08RN020** h. Rodillo vibrante autopropuls.mixto 7 t
Claves: mixto, vibracion, rodillo

**M08CA110** h. Cisterna agua s/camión 10.000 l
Claves: agua, cisterna

**P01AA020** m3 Arena de río 0/6 mm
Claves: areno, rio

**TP00100** h PEÓN ESPECIAL
Medidas las horas trabajadas

**PMCO0200** Ud Aro Ø 120 cm pref. horm. p. reg
Aro para pozos de registro Ø 120 cm prefabricado de hormigón.
Relación comercial: 000, 23.97, 001, 0, 002

**PMCO0050** Ud Cono simétr./asimétr. Ø 100 cm pref. horm
Cono simétrico/asimétrico para pozos de registro Ø 100 cm prefabricado de hormigón.
Relación comercial: 000, 35.16, 001, 0, 002

**MESC0417** h Retroexcavadora mixta s/c
Relación comercial: 000, 14.75, 001, 0, 002

**%1PMA0001** % Medios auxiliares
Relación comercial: 000, 1, 001, 0, 002

**MCSC0311** h Camión cuba 6000 lts. s/c
Relación comercial: 000, 17.75, 001, 0, 002

**MASC0640** h Pisón mecánico manual s/c
Relación comercial: 000, 3.8, 001, 0, 002

**MESR0455** h Retroexcavadora cazo FIAT 17 Tm
Retroexc. cazo FIAT 17 Tm s/c
Relación comercial: 000, 25, 001, 0, 002

**MCSC0105** h Camión basculante normal s/c
Relación comercial: 000, 14, 001, 0, 002

**CH04020** m3 HORMIGÓN HM-20/P/20/I, SUMINISTRADO
Medido el volumen fresco útil descargado

**IE13400** u CONEXIÓN A RED ELECTRICA DE ALUMB. PÚBLICO
Medida la cantidad útil descargada

**PMTP0600** ud Tapa 400x400 mm. poliamida
Tapa 400x400 mm. f.ductil
Relación comercial: 000, 22, 001, 0, 002

**RS08100** m ENCUENTRO DE FACHADA CON PAVIMENTO NUEVO
Medida la longitud útil descargada

**XI01100** m2 LÁMINA POLIETILENO 0,2 mm
Medida la superficie útil descargada

**P08XVA010** m2 Adoquín horm.recto color multiformato e=8cm
Claves: adoquin, gris

**P08XVA010_** m2 Adoquín horm.recto color 20x10x8 cm
Claves: adoquin, gris

**B9H11252** t Mezc.bit.AC 16 surf B 50/70D,árido calcáreo
Mezcla bituminosa continua en caliente tipo AC 16 surf B 50/70 D, con betún asfáltico de penetración, de granulometría densa para capa de rodadura y árido calcáreo

**C13350C0** h Rodillo vibratorio autopropulsado,12-14t
Rodillo vibratorio autopropulsado, de 12 a 14 t

**C1709B00** h Extendedora p/pavimento mezcla bitum
Extendedora para pavimentos de mezcla bituminosa

**C170D0A0** h Rodillo vibratorio autopropulsado neumático
Rodillo vibratorio para hormigones y betunes autopropulsado neumático

**B055210V** kg Emul.bitum.catiónica p/riego adh.C60B3/B2 ADH
Emulsión bituminosa catiónica con un 60% de betún asfáltico, para riego de adherencia tipo C60B3/B2 ADH

**C1702D00** h Camión cisterna p/riego asf
Camión cisterna para riego asfáltico

**P29NCC020** ud Aparcabicicletas universal VBU01 Benito
Claves: aparcamiento

**P27ER040** ud Señal triangular refle.E.G. L=70 cm
Claves: triangulo

**P27EW010** m. Poste galvanizado 80x40x2 mm
Claves: poste, galvanizar

**P01HM010** m3 Hormigón HM-20/P/20/I central
Claves: central, hormigon

**PUI00311D** kg Pintura blanca acrílica M.VI
PINTURA BLANCA PARA MARCA VIAL, TIPO ACRILICA.
Relación comercial: Almería, 1.35, 001, 0, 002, 2.92

**PUI00325D** kg Microesferas
ESFERAS DE VIDRIO REFLECTANTES, PARA MARCAS VIALES.
Relación comercial: Almería, 0.7, 001, 0, 002, 1.79

**MW00101D** h Máquina pintura autorpropulsada
MAQUINA DE PINTURA AUTOPROPULSADA DE 3 BANDAS Y 30 CV.
Relación comercial: Almería, 16.63, 001, 0, 002

**MK00160D** h Camión furgoneta fijo 120 C
CAMION FURGONETA FIJO DE 120 C.V.
Relación comercial: Almería, 24.01, 001, 0, 002

**MTB204cada** ud Señal permanente rectangular nivel 1
Señal permanente rectangular de 600 x 900 mm de lado con un nivel de retroreflexión 1, suministrada a pie de obra.

**MTB208a** ud Poste 80 x 40 x 2 mm G
Poste señal convencional de dimensiones 80 x 40 x 2 mm G., suministrado a pie de obra

**BBA17100** kg Plástico en frío 2 comp.blanco p/marcas viales
Plástico de aplicación en frío de dos componentes de color blanco, para marcas viales

**BBA1M200** kg Microesferas vidrio p/marcas viales retrorref.seco+húmedo+lluvia
Microesferas de vidrio para marcas viales retrorreflectantes en seco, húmedo y con lluvia

**C1B02A00** h Máquina p/pintar banda vial,autopropulsada
Máquina para pintar bandas de vial, autopropulsada

**FL01300** mu LADRILLO CERÁM. PERF. TALADRO PEQUEÑO REVESTIR 24x11,5x5 cm
Medida la cantidad útil descargada

**SA00700** m2 TAPA DE HORMIGÓN ARMADO CON CERCO
Medida la superficie útil descargada

**CA00620** kg ACERO ELECTROSOLDADO ME B 500 T EN MALLA
Medido el peso real útil descargado

**CH02920** m3 HORMIGÓN HA-30/P/20/IIa, SUMINISTRADO
Medido el volumen fresco útil descargado

**XT14000** m3 POLIESTIRENO PLANCHAS RIGIDAS, DENS. 12 kg/m3
Medido el volumen útil descargado

**AA00300** m3 ARENA GRUESA
Medido el volumen aparente útil descargado

**GC00200** t CEMENTO CEM II/A-L 32,5 N EN SACOS
Medido el peso útil descargado

**GK00100** t CAL AÉREA APAGADA EN POLVO EN SACOS
Medido el peso útil descargado

**M03HH020** h. Hormigonera 200 l. gasolina
Claves: gasolina, hormigon

**M07CB020** h. Camión basculante 4x4 14 t
Claves: camion, basculante

**M11HV120** h. Aguja eléct.c/convertid.gasolina D=79mm
Claves: gasolina, aguja

**MQ0200ab** h Bomba sumergible para aguas limpias de 5 kW
Bomba sumergible para aguas limpias con motor eléctrico 5 kW de potencia

**MQ0370b** h Carro perforador martillo 60
Carro perforador hidráulico sobre cadenas y martillo en cabeza de 60 Kg

**MQ0620ba** h Camión caja fija con cisterna para agua de 10 t
Camión de caja fija con cisterna para agua con carga máxima autorizada de 10 t

**MQ0625ac** h Camión basculante rígido de 20 t
Camión basculante de chasis rígido con carga máxima autorizada de 20 t

**MQ0800ac** h Central de dosificación de 90 m3/h
Central de dosificación de hormigón de 90 m3/h de capacidad

**MT0310bba** Tm Árido Grueso (> 4 mm) de machaqueo de naturaleza caliza
Arido Grueso (> 4 mm) de machaqueo de naturaleza caliza según norma UNE 146120 a pie de obra

**MT0310bbb** Tm Árido Fino (< 4 mm) de machaqueo de naturaleza caliza
Arido Fino (< 4 mm) de machaqueo de naturaleza caliza según norma UNE 146120 a pie de obra

**MT09100** kg Explosivo y p.p. de cebos y detonadores
Explosivo.

**P01CC020** t. Cemento CEM II/B-P 32,5 N sacos
Claves: cemento

**P01DW050** m3 Agua
Claves: agua

**PFHA0010** m2 Encofrado de madera
Relación comercial: 000, 7.8, 001, 0, 002

**PFHO0020** m3 Hormigón HM-20 B/25
Hormigon de 20 N/mm2 de res. car

*Pliego de condiciones*
ANTIGUO PFHO0200
Relación comercial: 000, 39.37, 001, 0, 002

**PFHO0160** m3 Hormigón HM-20
Hormigón de 16 N/mm2 de resistencia característica fabricado con cemento CEM II/A-V 42,5, suministrado de planta.
Relación comercial: 002, 0, 001, 000, 49.35

**PMTP0901** Ud Tapa y cerco f.Ø 600 mm. 144Kg
Tapa y cerco de fundici¢n de 600 mm de di metro y 144 kg de peso.
Relación comercial: 000, 108.18, 001, 0, 002

## Entidades
- 000, C
- 001, C
- 002, C
- 003, C
- 004, C
- 005, C
- Alicante, C
- Almería, C
- CA Valenciana, C
- Castellón, C
- Cádiz, C
- Córdoba, C
- General, C
- Granada, C
- Huelva, C
- Jaén, C
- Málaga, C
- Sevilla, C
- Valencia, C
